# Recuperador de calor e humidade ar-ar. Instalação mural

- Propriedade do ficheiro: CYPE INGENIEROS, S.A.
- Formato: FIEBDC-3/2002
- Âmbito geográfico: Angola
- Moeda: AOA
- Custos indirectos: 3.00 %
- IVA: 18.00 %

## I Instalações

### IC Aquecimento, arrefecimento, climatização e A.Q.S.

#### ICR Sistemas de condução de ar

**ICR125** Ud Recuperador de calor e humidade ar-ar. Instalação mural.
Recuperador de calor e humidade ar-ar, instalação mural, caudal de ar máximo 240 m³/h, pressão estática a caudal de ar máximo 180 Pa, pressão sonora a 1 m 48 dBA, eficiência de recuperação calorífica 79%, dimensões 885x595x631 mm, peso 41,2 kg, alimentação monofásica a 230 V, com certificação Passivhaus, permutador de fluxo cruzado, diâmetro interior das condutas 180 mm, ventiladores de alta eficiência, filtros de ar (tipo G4 na saída e tipo F7 na entrada), bypass com servomotor para alteração de modo de operação de recuperação a free-cooling e comando integrado com ecrã para a gestão do funcionamento do sistema em função do nível de humidade medido internamente. Instalação mural.
Inclui: Marcação. Colocação e fixação. Ligação e verificação do seu correcto funcionamento.
Critério de medição de projecto: Número de unidades previstas, segundo documentação gráfica de Projecto.
Critério de medição de obra: Medir-se-á o número de unidades realmente executadas segundo especificações de Projecto.

| Código | Un | Descrição | Rendimento | Preço | Importância |
|---|---|---|---|---|---|
| mt42vai202a | Ud | Recuperador de calor e humidade ar-ar, instalação mural, caudal de ar máximo 240 m³/h, pressão estática a caudal de ar máximo 180 Pa, pressão sonora a 1 m 48 dBA, eficiência de recuperação calorífica 79%, dimensões 885x595x631 mm, peso 41,2 kg, alimentação monofásica a 230 V, com certificação Passivhaus, permutador de fluxo cruzado, diâmetro interior das condutas 180 mm, ventiladores de alta eficiência, filtros de ar (tipo G4 na saída e tipo F7 na entrada), bypass com servomotor para alteração de modo de operação de recuperação a free-cooling e comando integrado com ecrã para a gestão do funcionamento do sistema em função do nível de humidade medido internamente. (material) | 1.000 | 4347304.60 | 4347304.60 |
| mo005 | h | Oficial de 1ª instalador de ar condicionado. (mão de obra) | 0.851 | 1057.30 | 899.76 |
| mo104 | h | Ajudante de instalador de ar condicionado. (mão de obra) | 0.851 | 603.82 | 513.85 |
| % | % | Custos directos complementares | 2 % | 4348718.21 | 86974.36 |
|  |  | Custos directos |  |  | 4435692.57 |
