# Cesta geotérmica

- Propriedade do ficheiro: CYPE INGENIEROS, S.A.
- Formato: FIEBDC-3/2002
- Âmbito geográfico: Angola
- Moeda: AOA
- Custos indirectos: 3.00 %
- IVA: 18.00 %

## I Instalações

### IC Aquecimento, arrefecimento, climatização e A.Q.S.

#### ICU Geotermia

**ICU012** Ud Cesta geotérmica.
Cesta geotérmica, de 2 m de altura, formada por tubo de polietileno reticulado (PE-Xa) de 32 mm de diâmetro e 2,9 mm de espessura, SDR11, de 150 m de comprimento, diposto em forma de anel, com tramo de tubagem de ligação a colector, de 20 m de comprimento, sem incluir a escavação nem o enchimento. Incluindo, ligações de tubagens e remates. Totalmente montada, ligada e testada.
Inclui: Implantação da cesta. Colocação da cesta. Ligação de todos os circuitos. Carga de entulho para camião ou contentor.
Critério de medição de projecto: Número de unidades previstas, segundo documentação gráfica de Projecto.
Critério de medição de obra: Medir-se-á o número de unidades realmente executadas segundo especificações de Projecto.

| Código | Un | Descrição | Rendimento | Preço | Importância |
|---|---|---|---|---|---|
| mt37sgu010a | Ud | Cesta geotérmica, de 2 m de altura, formada por tubo de polietileno reticulado (PE-Xa) de 32 mm de diâmetro e 2,9 mm de espessura, SDR11, de 150 m de comprimento, diposto em forma de anel, com tramo de tubagem de ligação a colector, de 20 m de comprimento. (material) | 1.000 | 2091182.54 | 2091182.54 |
| mo004 | h | Oficial de 1ª instalador de aquecimento. (mão de obra) | 0.328 | 1084.69 | 355.78 |
| mo103 | h | Ajudante de instalador de aquecimento. (mão de obra) | 0.328 | 619.46 | 203.18 |
| % | % | Custos directos complementares | 2 % | 2091741.50 | 41834.83 |
|  |  | Custos directos |  |  | 2133576.33 |
