# Cabo eléctrico de 450/750 V de tensão nominal

- Propriedade do ficheiro: CYPE INGENIEROS, S.A.
- Formato: FIEBDC-3/2002
- Âmbito geográfico: Angola
- Moeda: AOA
- Custos indirectos: 3.00 %
- IVA: 18.00 %

## I Instalações

### IE Eléctricas

#### IEH Cabos

**IEH010** m Cabo eléctrico de 450/750 V de tensão nominal.
Cabo unipolar H07V-U, sendo a sua tensão atribuída de 450/750 V, reacção ao fogo classe Eca, com condutor unifilar de cobre classe 1 de 1,5 mm² de secção, com isolamento de PVC. Inclusive acessórios e elementos de fixação.
Inclui: Colocação do cabo. Ligação. Verificação do seu correcto funcionamento.
Critério de medição de projecto: Comprimento medido segundo documentação gráfica de Projecto.
Critério de medição de obra: Medir-se-á o comprimento realmente executado segundo especificações de Projecto.

| Código | Un | Descrição | Rendimento | Preço | Importância |
|---|---|---|---|---|---|
| mt35cep010aa | m | Cabo unipolar H07V-U, sendo a sua tensão atribuída de 450/750 V, reacção ao fogo classe Eca segundo NP EN 50575, com condutor unifilar de cobre classe 1 de 1,5 mm² de secção, com isolamento de PVC. Segundo NP 2356-3. (material) | 1.000 | 97.48 | 97.48 |
| mo003 | h | Oficial de 1ª electricista. (mão de obra) | 0.014 | 1084.69 | 15.19 |
| mo102 | h | Ajudante de electricista. (mão de obra) | 0.014 | 619.46 | 8.67 |
| % | % | Custos directos complementares | 2 % | 121.34 | 2.43 |
|  |  | Custos directos |  |  | 123.77 |
