# Bateria de contadores divisionários para abastecimento de água potável

- Propriedade do ficheiro: CYPE INGENIEROS, S.A.
- Formato: FIEBDC-3/2002
- Âmbito geográfico: Angola
- Moeda: AOA
- Custos indirectos: 3.00 %
- IVA: 18.00 %

## I Instalações

### IF Abastecimento de água

#### IFC Contadores

**IFC020** Ud Bateria de contadores divisionários para abastecimento de água potável.
Bateria de aço galvanizado, de 2 1/2" DN 65 mm e saídas com ligação flangeada, para centralização de um máximo de 18 contadores de 1/2" DN 15 mm em duas filas, com válvula de corte, válvulas de entrada, torneiras de verificação, válvulas de retenção, válvulas de saída, ligações e quadro de classificação. Inclusive suportes para o colector e material auxiliar.
Critérios considerados na determinação do preço da unidade de obra: O preço não inclui os contadores de água.
Inclui: Marcação. Colocação e fixação do suporte da bateria de contadores. Colocação e fixação de acessórios e peças especiais. Colocação da bateria. Colocação do quadro de classificação. Ligação e verificação do seu correcto funcionamento.
Critério de medição de projecto: Número de unidades previstas, segundo documentação gráfica de Projecto.
Critério de medição de obra: Medir-se-á o número de unidades realmente executadas segundo especificações de Projecto.

| Código | Un | Descrição | Rendimento | Preço | Importância |
|---|---|---|---|---|---|
| mt37svc010r | Ud | Válvula adufa de latão fundido, para enroscar, de 2 1/2". (material) | 1.000 | 78182.35 | 78182.35 |
| mt37ccb010hb | Ud | Bateria de aço galvanizado de 2 1/2" DN 65 mm, para centralização de 18 contadores divisionários de água em duas filas, de 1330x620 mm. Inclusive suporte e flange. (material) | 1.000 | 365444.31 | 365444.31 |
| mt37sve010b | Ud | Válvula de esfera de latão niquelado para enroscar de 1/2". (material) | 36.000 | 6111.74 | 220022.64 |
| mt37sgl012a | Ud | Torneira de verificação de latão, para enroscar, de 1/2". (material) | 18.000 | 6350.18 | 114303.24 |
| mt37svr010a | Ud | Válvula de retenção de latão para enroscar de 1/2". (material) | 18.000 | 5312.41 | 95623.38 |
| mt37ccb040a | Ud | Tubo de ligação de aço inoxidável, de 3/4", de 400 mm de comprimento. (material) | 18.000 | 17073.59 | 307324.62 |
| mt37ccb015ha | Ud | Quadro de classificação metálico para centralização de 18 contadores particulares de água em duas filas. (material) | 1.000 | 13213.08 | 13213.08 |
| mt37www010 | Ud | Material auxiliar para instalações de abastecimento de água. (material) | 1.000 | 1729.63 | 1729.63 |
| mo008 | h | Oficial de 1ª canalizador. (mão de obra) | 12.669 | 1084.69 | 13741.94 |
| mo107 | h | Ajudante de canalizador. (mão de obra) | 6.334 | 619.46 | 3923.66 |
| % | % | Custos directos complementares | 2 % | 1213508.85 | 24270.18 |
|  |  | Custos directos |  |  | 1237779.03 |
