# Colector

- Propriedade do ficheiro: CYPE INGENIEROS, S.A.
- Formato: FIEBDC-3/2002
- Âmbito geográfico: Angola
- Moeda: AOA
- Custos indirectos: 3.00 %
- IVA: 18.00 %

## I Instalações

### IG Gases combustíveis

#### IGI Instalação interior

**IGI025** Ud Colector.
Colector de cobre, com entrada de 3/4" de diâmetro e três derivações de 3/4" de diâmetro, para união roscada, manómetro de aço inoxidável e válvula de esfera de latão com comando de borboleta. Inclusive, elementos de montagem e outros acessórios necessários para o seu correcto funcionamento.
Inclui: Marcação. Colocação e fixação do colector. Montagem, ligação e verificação do seu correcto funcionamento.
Critério de medição de projecto: Número de unidades previstas, segundo documentação gráfica de Projecto.
Critério de medição de obra: Medir-se-á o número de unidades realmente executadas segundo especificações de Projecto.

| Código | Un | Descrição | Rendimento | Preço | Importância |
|---|---|---|---|---|---|
| mt43acc010b | Ud | Colector de cobre, com entrada de 3/4" de diâmetro e três derivações de 3/4" de diâmetro, para união roscada. (material) | 1.000 | 93353.85 | 93353.85 |
| mt43acc020 | Ud | Manómetro de aço inoxidável para uma pressão de 0 a 600 mbar, de 100 mm de diâmetro, rosca de ligação de 1/2" e precisão do 0,5%. (material) | 1.000 | 116848.29 | 116848.29 |
| mt43acv060a | Ud | Válvula de esfera de latão com comando de borboleta, com rosca cilíndrica GAS fêmea-macho de 1/2" de diâmetro, PN=5 bar, segundo NP EN 331. (material) | 1.000 | 15566.97 | 15566.97 |
| mo010 | h | Oficial de 1ª instalador de gás. (mão de obra) | 0.591 | 1084.69 | 641.05 |
| mo109 | h | Ajudante de instalador de gás. (mão de obra) | 0.591 | 619.46 | 366.10 |
| % | % | Custos directos complementares | 2 % | 226776.26 | 4535.53 |
|  |  | Custos directos |  |  | 231311.79 |
