# Sistema de detecção de gás

- Propriedade do ficheiro: CYPE INGENIEROS, S.A.
- Formato: FIEBDC-3/2002
- Âmbito geográfico: Angola
- Moeda: AOA
- Custos indirectos: 3.00 %
- IVA: 18.00 %

## I Instalações

### IG Gases combustíveis

#### IGL Detecção e alarme

**IGL010** Ud Sistema de detecção de gás.
Sistema de detecção automática de gás natural para 2 zonas de detecção composto de central de detecção automática de gás, analógica, para 2 zonas, de 355x260x85 mm, com grau de protecção IP43, 2 barras de leds que indicam o estado de funcionamento, o estado dos detectores e a concentração de gás medida pelo detector de cada zona, 3 níveis de alarme, 3 relés de saída, um de 230 V, um de 12 Vcc e um com os contactos livres de tensão, para cada nível de alarme e fonte de alimentação de 230 V; 2 detectores catalíticos de gás natural, para alimentação a 12 ou 24 Vcc, de 140x162x91 mm, com grau de protecção IP66, apto para atmosferas explosivas (zonas ATEX), segundo NP EN 60079-29-1; 1 sirene com sinal óptico e acústico e canalização de protecção de cablagem fixa em superfície formada por tubo rígido VD. Inclusive cabo não propagador da chama sem halogéneo, elementos de fixação e quantos acessórios sejam necessários para a sua correcta instalação.
Inclui: Marcação e traçado da instalação. Colocação e fixação do tubo protector e das caixas. Colocação de cabos. Colocação e fixação dos equipamentos. Montagem, ligação e verificação do seu correcto funcionamento.
Critério de medição de projecto: Número de unidades previstas, segundo documentação gráfica de Projecto.
Critério de medição de obra: Medir-se-á o número de unidades realmente executadas segundo especificações de Projecto.

| Código | Un | Descrição | Rendimento | Preço | Importância |
|---|---|---|---|---|---|
| mt41dce040a | Ud | Central de detecção automática de gás, analógica, para 2 zonas, de 355x260x85 mm, com grau de protecção IP43, 2 barras de leds que indicam o estado de funcionamento, o estado dos detectores e a concentração de gás medida pelo detector de cada zona, 3 níveis de alarme, 3 relés de saída, um de 230 V, um de 12 Vcc e um com os contactos livres de tensão, para cada nível de alarme e fonte de alimentação de 230 V, segundo NP EN 60079-29-1. (material) | 1.000 | 1086128.16 | 1086128.16 |
| mt41rte030c | Ud | Bateria de 12 V e 3 Ah. (material) | 2.000 | 25165.99 | 50331.98 |
| mt41die061a | Ud | Detector catalítico de gás natural, para alimentação a 12 ou 24 Vcc, de 140x162x91 mm, com grau de protecção IP66, apto para atmosferas explosivas (zonas ATEX), segundo NP EN 60079-29-1. (material) | 2.000 | 683954.11 | 1367908.22 |
| mt41apu040 | Ud | Sirene para sistema de detecção de gás, com sinal óptico e acústico, com elementos de fixação. (material) | 1.000 | 211260.91 | 211260.91 |
| mt35tpt010ke | m | Tubo rígido de PVC VD-F de 16 mm de diâmetro exterior e 2 mm de espessura. Resistência à compressão 1250 N, resistência ao impacto 6 joules, temperatura de trabalho -25°C até 90°C, classificação 4442, segundo NP EN 61386-1 e NP EN 61386-21, com o preço incrementado em 20% relativamente a acessórios e peças especiais. (material) | 50.000 | 2128.32 | 106416.00 |
| mt35cep010aa | m | Cabo unipolar H07V-U, sendo a sua tensão atribuída de 450/750 V, reacção ao fogo classe Eca segundo NP EN 50575, com condutor unifilar de cobre classe 1 de 1,5 mm² de secção, com isolamento de PVC. Segundo NP 2356-3. (material) | 109.000 | 97.48 | 10625.32 |
| mo006 | h | Oficial de 1ª instalador de redes e equipamentos de detecção e segurança. (mão de obra) | 7.742 | 1132.39 | 8766.96 |
| mo105 | h | Ajudante de instalador de redes e equipamentos de detecção e segurança. (mão de obra) | 7.742 | 646.62 | 5006.13 |
| % | % | Custos directos complementares | 2 % | 2846443.68 | 56928.87 |
|  |  | Custos directos |  |  | 2903372.55 |
