# Alojamento para dispositivo de gás

- Propriedade do ficheiro: CYPE INGENIEROS, S.A.
- Formato: FIEBDC-3/2002
- Âmbito geográfico: Angola
- Moeda: AOA
- Custos indirectos: 3.00 %
- IVA: 18.00 %

## I Instalações

### IG Gases combustíveis

#### IGW Elementos

**IGW030** Ud Alojamento para dispositivo de gás.
Aro e porta de chapa electrozincada de 250x300 mm.
Critérios considerados na determinação do preço da unidade de obra: O preço não inclui a execução do nicho.
Inclui: Colocação e fixação de aro e porta.
Critério de medição de projecto: Número de unidades previstas, segundo documentação gráfica de Projecto.
Critério de medição de obra: Medir-se-á o número de unidades realmente executadas segundo especificações de Projecto.

| Código | Un | Descrição | Rendimento | Preço | Importância |
|---|---|---|---|---|---|
| mt43cgp060a | Ud | Aro e porta de chapa electrozincada de 250x300 mm. (material) | 1.000 | 25082.10 | 25082.10 |
| mo010 | h | Oficial de 1ª instalador de gás. (mão de obra) | 0.352 | 1132.39 | 398.60 |
| mo109 | h | Ajudante de instalador de gás. (mão de obra) | 0.422 | 646.62 | 272.87 |
| % | % | Custos directos complementares | 2 % | 25753.57 | 515.07 |
|  |  | Custos directos |  |  | 26268.64 |
