# Pára-raios com dispositivo de ionização não radioactivo "PDI"

- Propriedade do ficheiro: CYPE INGENIEROS, S.A.
- Formato: FIEBDC-3/2002
- Âmbito geográfico: Angola
- Moeda: AOA
- Custos indirectos: 3.00 %
- IVA: 18.00 %

## I Instalações

### IP Protecção contra o raio

#### IPE Sistemas externos

**IPE030** Ud Pára-raios com dispositivo de ionização não radioactivo "PDI".
Sistema externo de protecção contra o raio, formado por pára-raios com dispositivo de ionização não radioactivo tipo "PDI", avanço de 15 µs e raio de protecção de 32 a 52 m segundo NP 4426, colocado em cobertura sobre mastro de aço galvanizado a quente, de 1 1/2" de diâmetro e 6 m de comprimento. Incluindo suportes, peças especiais, barra condutora de cobre estanhado, vias de faíscas, contador dos impactos de raio recebidos, tubo de protecção da baixada e tomada de terra com barra condutora de cobre estanhado.
Inclui: Marcação. Colocação do mastro. Execução da tomada de terra. Montagem, ligação e verificação do seu correcto funcionamento.
Critério de medição de projecto: Número de unidades previstas, segundo documentação gráfica de Projecto.
Critério de medição de obra: Medir-se-á o número de unidades realmente executadas segundo especificações de Projecto.

| Código | Un | Descrição | Rendimento | Preço | Importância |
|---|---|---|---|---|---|
| mt41pea010aaa | Ud | Pára-raios tipo "PDI" com dispositivo de ionização não radioactivo, avanço de 15 µs e raio de protecção de 32 a 52 m, de 1 m de altura, segundo NP 4426. (material) | 1.000 | 2001990.66 | 2001990.66 |
| mt41paa010a | Ud | Peça de adaptação cabeça-mastro e ensamblamento cabeça-mastro-condutor, de latão, para mastro de 1 1/2" e tubo interior com cabo de cobre de 8 a 10 mm de diâmetro ou barra condutora de cobre estanhado de 30x2 mm. (material) | 1.000 | 90897.17 | 90897.17 |
| mt41paa020a | Ud | Mastro de aço galvanizado a quente, de 1 1/2" de diâmetro e 6 m de comprimento, para fixação a parede ou estrutura. (material) | 1.000 | 318098.15 | 318098.15 |
| mt41paa040a | Ud | Tripé de ancoragem para mastro, com placa base de 500x500x10 mm, de aço galvanizado a quente, de 1 m de comprimento, para fixar com parafusos à cobertura. (material) | 1.000 | 573736.69 | 573736.69 |
| mt41pca010a | m | Barra condutora de cobre estanhado, nua, de 30x2 mm. (material) | 59.500 | 66330.36 | 3946656.42 |
| mt41paa056a | Ud | Suporte piramidal para condutor de 8 mm de diâmetro ou barra condutora de entre 30x2 mm e 30x3,5 mm de secção, para fixação do grampo a superfícies horizontais. (material) | 16.000 | 12583.00 | 201328.00 |
| mt41paa050a | Ud | Grampo de aço inoxidável, para fixação de barra condutora de entre 30x2 mm e 30x3,5 mm de secção a parede. (material) | 20.000 | 28413.60 | 568272.00 |
| mt41paa070a | Ud | Caminho de faíscas, para mastro de antena e ligação a chapa de cobre estanhado. (material) | 1.000 | 334468.02 | 334468.02 |
| mt41paa080a | Ud | Caminho de faíscas, para união entre tomadas de terra. (material) | 1.000 | 311459.12 | 311459.12 |
| mt41paa053a | Ud | Manguito de latão de 55x55 mm com placa intermédia, para união múltipla de cabos de cobre de 8 a 10 mm de diâmetro e barras condutoras de cobre estanhado de 30x2 mm. (material) | 2.000 | 37629.15 | 75258.30 |
| mt41paa060a | Ud | Contador mecânico dos impactos de raio recebidos pelo sistema de protecção. (material) | 1.000 | 607854.59 | 607854.59 |
| mt41paa052a | Ud | Manga seccionadora de latão, de 70x50x15 mm, com sistema de dobradiça, para união de barras condutoras de entre 30x2 mm e 30x3,5 mm de secção. (material) | 1.000 | 48594.33 | 48594.33 |
| mt41pca020a | Ud | Tubo de aço galvanizado, de 2 m de comprimento, para a protecção da baixada da barra condutora. (material) | 1.000 | 66018.79 | 66018.79 |
| mt35ata010a | Ud | Caixa de polipropileno para tomada de terra, de 250x250x250 mm, com tampa amovível. (material) | 3.000 | 152649.72 | 457949.16 |
| mt35ata020a | Ud | Ponte para comprovação de ligação à terra de la instalação eléctrica. (material) | 2.000 | 115739.60 | 231479.20 |
| mt35ate020a | Ud | Eléctrodo para rede de terra cobreado com 254 µm, fabricado em aço, de 14,3 mm de diâmetro e 2 m de comprimento. (material) | 2.000 | 58109.48 | 116218.96 |
| mt41paa140a | Ud | Peça de latão, para união de eléctrodo de circuito de terra a cabo de cobre de 8 a 10 mm de diâmetro ou barra condutora de cobre estanhado de 30x2 mm. (material) | 2.000 | 24614.73 | 49229.46 |
| mt35ate010a | Ud | Eléctrodo dinâmico para rede de terra, de 28 mm de diâmetro e 2,5 m de comprimento, de longa duração, com efeito condensador. (material) | 1.000 | 435683.25 | 435683.25 |
| mt35ata030a | Ud | Embalagem de 5 kg de gel concentrado, ecológico e não corrosivo, para a preparação de 20 litros de melhorador da condutividade de ligação à terra. (material) | 2.000 | 115571.83 | 231143.66 |
| mo007 | h | Oficial de 1ª instalador de pára-raios. (mão de obra) | 28.215 | 1084.69 | 30604.53 |
| mo106 | h | Ajudante de instalador de pára-raios. (mão de obra) | 28.215 | 619.46 | 17478.06 |
| % | % | Custos directos complementares | 2 % | 10714418.52 | 214288.37 |
|  |  | Custos directos |  |  | 10928706.89 |
