# Colector suspenso

- Propriedade do ficheiro: CYPE INGENIEROS, S.A.
- Formato: FIEBDC-3/2002
- Âmbito geográfico: Angola
- Moeda: AOA
- Custos indirectos: 3.00 %
- IVA: 18.00 %

## I Instalações

### IS Drenagem de águas

#### ISS Colectores suspensos

**ISS010** m Colector suspenso.
Colector suspenso de rede horizontal, formado por tubo de PVC, série B, de 125 mm de diâmetro e 3,2 mm de espessura, união colada com adesivo, com uma pendente mínima de 1,00% para a drenagem de águas residuais (a baixa e alta temperatura) e 0,50% para a drenagem de águas pluviais no interior da estrutura dos edifícios. Inclusive líquido de limpeza, adesivo para tubos e acessórios de PVC, material auxiliar para montagem e fixação, acessórios e peças especiais.
Inclui: Marcação do traçado do colector e da localização dos elementos de fixação. Disposição doa tubos. Fixação do material auxiliar para montagem e fixação à obra. Montagem, ligação e verificação do seu correcto funcionamento.
Critério de medição de projecto: Comprimento medido em projecção horizontal, segundo documentação gráfica de Projecto.
Critério de medição de obra: Medir-se-á, em projecção horizontal, o comprimento realmente executado segundo especificações de Projecto.

| Código | Un | Descrição | Rendimento | Preço | Importância |
|---|---|---|---|---|---|
| mt36tit400h | Ud | Material auxiliar para montagem e fixação das tubagens de PVC, série B, de 125 mm de diâmetro. (material) | 1.000 | 627.34 | 627.34 |
| mt36tit010hj | m | Tubo de PVC, série B, de 125 mm de diâmetro e 3,2 mm de espessura, segundo NP EN 1329-1, com o preço incrementado em 45% relativamente a acessórios e peças especiais. (material) | 1.050 | 10005.97 | 10506.27 |
| mt11var009 | l | Líquido de limpeza para colagem com adesivo de tubos e acessórios de PVC. (material) | 0.058 | 46452.69 | 2694.26 |
| mt11var010 | l | Cola para tubos e acessórios de PVC. (material) | 0.046 | 59202.47 | 2723.31 |
| op00ato010 |  | Aparafusadora. | 1.000 | 0.00 | 0.00 |
| op00mar010 |  | Martelo. | 1.000 | 0.00 | 0.00 |
| op00tal010 |  | Berbequim. | 1.000 | 0.00 | 0.00 |
| mo008 | h | Oficial de 1ª canalizador. (mão de obra) | 0.363 | 1084.69 | 393.74 |
| mo107 | h | Ajudante de canalizador. (mão de obra) | 0.182 | 619.46 | 112.74 |
| % | % | Custos directos complementares | 2 % | 17057.66 | 341.15 |
|  |  | Custos directos |  |  | 17398.81 |
