# Extractor de chaminé para cozinha

- Propriedade do ficheiro: CYPE INGENIEROS, S.A.
- Formato: FIEBDC-3/2002
- Âmbito geográfico: Angola
- Moeda: AOA
- Custos indirectos: 3.00 %
- IVA: 18.00 %

## I Instalações

### IV Ventilação

#### IVK Ventilação adicional específica em cozinha para habitações

**IVK030** Ud Extractor de chaminé para cozinha.
Extractor eólico, de alumínio (Dureza H-24) resistente à corrosão, de 250 mm de diâmetro nominal de entrada, de 440 mm de diâmetro e 420 mm de altura, resistência ao vento até 120 km/h, composto por chapéu giratório de alumínio, estrutura de aço galvanizado, rolamentos de aço inoxidável e mola amortecedora de aço inoxidável, com sistema de fixação de componentes com rebites de alumínio, para ventilação de cozinhas. Inclusive elementos de fixação.
Inclui: Marcação. Montagem. Colocação e fixação.
Critério de medição de projecto: Número de unidades previstas, segundo documentação gráfica de Projecto.
Critério de medição de obra: Medir-se-á o número de unidades realmente executadas segundo especificações de Projecto.

| Código | Un | Descrição | Rendimento | Preço | Importância |
|---|---|---|---|---|---|
| mt42ecc010a | Ud | Extractor eólico, de alumínio (Dureza H-24) resistente à corrosão, de 250 mm de diâmetro nominal de entrada, de 440 mm de diâmetro e 420 mm de altura, resistência ao vento até 120 km/h, composto por chapéu giratório de alumínio, estrutura de aço galvanizado, rolamentos de aço inoxidável e mola amortecedora de aço inoxidável, com sistema de fixação de componentes com rebites de alumínio, com elementos de fixação. (material) | 1.000 | 257651.83 | 257651.83 |
| mo011 | h | Oficial de 1ª montador. (mão de obra) | 0.234 | 1084.69 | 253.82 |
| mo080 | h | Ajudante de montador. (mão de obra) | 0.117 | 620.64 | 72.61 |
| % | % | Custos directos complementares | 2 % | 257978.26 | 5159.57 |
|  |  | Custos directos |  |  | 263137.83 |
