# Caixa de estore, de painel de folheado de madeira de faia vaporizada para envernizar

- Propriedade do ficheiro: CYPE INGENIEROS, S.A.
- Formato: FIEBDC-3/2002
- Âmbito geográfico: Angola
- Custos indirectos: 3.00 %
- IVA: 18.00 %

## L Vãos

### LS Protecções solares

#### LSP Persianas enroláveis

**LSP020** m Caixa de estore, de painel de folheado de madeira de faia vaporizada para envernizar.
Fornecimento e montagem de caixa de estore de madeira realizada com painel de folheado de madeira de faia vaporizada para envernizar, de 11 mm de espessura, com altura entre 30 e 50 cm, sobre caixilho de madeira de 50x20 mm, com costas, fundo e tecto, e com tampa amovível com dobradiças de piano. Inclusive p/p de arranjo dos cantos. Totalmente montada.
Inclui: Formação de caixa de estore. Colocação de tampa amovível.
Critério de medição de projecto: Comprimento medido segundo documentação gráfica de Projecto.
Critério de medição de obra: Medir-se-á o comprimento realmente executado segundo especificações de Projecto.

| Código | Un | Descrição | Rendimento | Preço | Importância |
|---|---|---|---|---|---|
| mt22cca010g | m | Caixa de estore interior, de painel folheado de madeira de faia vaporizada, para envernizar, de 11 mm de espessura e 30 a 50 cm de altura, inclusive tampa amovível com dobradiças de piano. (material) | 1.050 | 49.69 | 52.17 |
| op00ato010 |  | Aparafusadora. | 1.000 | 0.00 | 0.00 |
| op00tal010 |  | Berbequim. | 1.000 | 0.00 | 0.00 |
| op00cla010 |  | Pregadora pneumática. | 1.000 | 0.00 | 0.00 |
| mo017 | h | Oficial de 1ª carpinteiro. (mão de obra) | 0.496 | 2.95 | 1.46 |
| mo058 | h | Ajudante de carpinteiro. (mão de obra) | 0.354 | 2.00 | 0.71 |
| % | % | Custos directos complementares | 2 % | 54.34 | 1.09 |
|  |  | Custos directos |  |  | 55.43 |
