# Porta de vidro temperado incolor, de 2190x896 mm e 10 mm de espessura

- Propriedade do ficheiro: CYPE INGENIEROS, S.A.
- Formato: FIEBDC-3/2002
- Âmbito geográfico: Angola
- Custos indirectos: 3.00 %
- IVA: 18.00 %

## L Vãos

### LV Vidros

#### LVT Temperados

**LVT020** Ud Porta de vidro temperado incolor, de 2190x896 mm e 10 mm de espessura.
Fornecimento e montagem de porta de vidro temperado incolor, de 2190x896 mm e 10 mm de espessura, suspensa através de pernos fixados nos pontos de rotação, superior e inferior. Inclusive ferragens, travão e fechadura de aço inoxidável, com chave e puxador par. Totalmente montada.
Inclui: Marcação dos pontos de rotação, superior e inferior, de modo a coloca-los devidamente aprumados. Fixação do ponto de rotação superior. Colocação e fixação da mola da porta. Introdução do ponto de rotação inferior. Montagem da dobradiça inferior da porta. Colocação da porta sobre o ponto de rotação inferior. Introdução do perno da dobradiça superior. Disposição da contraplaca sobre a porta e aparafusamento de ambos os elementos da dobradiça superior. Regulação da mola e fixação da tampa. Sinalização da folha uma vez colocada. Colocação das fechaduras.
Critério de medição de projecto: Número de unidades previstas, segundo documentação gráfica de Projecto.
Critério de medição de obra: Medir-se-á o número de unidades realmente executadas segundo especificações de Projecto.

| Código | Un | Descrição | Rendimento | Preço | Importância |
|---|---|---|---|---|---|
| mt21vtp010d | Ud | Porta de vidro temperado incolor, de 2190x896 mm e 10 mm de espessura. Segundo NP EN 410 e NP EN 673. (material) | 1.000 | 86.52 | 86.52 |
| mt21vts010 | Ud | Ferragens, peças metálicas, acessórios; pernos alto e baixo; pontos de rotação alto e baixo; tampa, caixa e mecanismo de travão; fechadura com chave e puxador; inclusive pequeno material auxiliar, para portas de vidro temperado. (material) | 1.000 | 284.50 | 284.50 |
| mo055 | h | Oficial de 1ª vidraceiro. (mão de obra) | 5.701 | 3.17 | 18.07 |
| mo110 | h | Ajudante de vidraceiro. (mão de obra) | 5.701 | 1.83 | 10.43 |
| % | % | Custos directos complementares | 2 % | 399.52 | 7.99 |
|  |  | Custos directos |  |  | 407.51 |
