# Isolamento térmico de tubagens, com painéis de poliestireno extrudido, sistema Schlüter-KERDI-BOARD "SCHLÜTER-SYSTEMS"

- Propriedade do ficheiro: CYPE INGENIEROS, S.A.
- Formato: FIEBDC-3/2002
- Âmbito geográfico: Angola
- Moeda: AOA
- Custos indirectos: 3.00 %
- IVA: 18.00 %

## N Isolamentos e impermeabilizações

### NA Isolamentos térmicos

#### NAA Tubagens e tubos de queda

**NAA100** m² Isolamento térmico de tubagens, com painéis de poliestireno extrudido, sistema Schlüter-KERDI-BOARD "SCHLÜTER-SYSTEMS".
Isolamento térmico de tubagens, sistema Schlüter-KERDI-BOARD "SCHLÜTER-SYSTEMS", formado por painel impermeabilizante de poliestireno extrudido, Schlüter-KERDI-BOARD "SCHLÜTER-SYSTEMS", de 2600 mm de comprimento, 625 mm de largura e 5 mm de espessura, revestido em ambas as faces com uma camada de reforço especial sem cimento e um geotêxtil, resistência térmica 0,15 m²°C/W, condutibilidade térmica 0,035 W/(m°C). Inclusive massa adesiva elástica monocomponente, Schlüter-KERDI-FIX "SCHLÜTER-SYSTEMS", para a vedação de juntas.
Inclui: Implantação e corte do isolamento. Colocação do isolamento. Resolução de pontos singulares. Vedação de juntas e ligações.
Critério de medição de projecto: Superfície medida segundo documentação gráfica de Projecto.
Critério de medição de obra: Medir-se-á a superfície realmente executada segundo especificações de Projecto.

| Código | Un | Descrição | Rendimento | Preço | Importância |
|---|---|---|---|---|---|
| mt15res070a | Ud | Cartucho de massa adesiva elástica monocomponente, Schlüter-KERDI-FIX "SCHLÜTER-SYSTEMS", à base de polímeros híbridos neutros (MS), de 290 ml, cor cinzento ou branco e acabamento brilhante. (material) | 0.010 | 29465.34 | 294.65 |
| mt15res400a | m² | Painel impermeabilizante de poliestireno extrudido, Schlüter-KERDI-BOARD "SCHLÜTER-SYSTEMS", de 2600 mm de comprimento, 625 mm de largura e 5 mm de espessura, revestido em ambas as faces com uma camada de reforço especial sem cimento e um geotêxtil, resistência térmica 0,15 m²°C/W, condutibilidade térmica 0,035 W/(m°C). (material) | 1.050 | 48281.15 | 50695.21 |
| mo054 | h | Oficial de 1ª montador de isolamentos. (mão de obra) | 0.143 | 1084.69 | 155.11 |
| mo101 | h | Ajudante de montador de isolamentos. (mão de obra) | 0.072 | 620.64 | 44.69 |
| % | % | Custos directos complementares | 2 % | 51189.66 | 1023.79 |
|  |  | Custos directos |  |  | 52213.45 |
