# Isolamento termo-acústico exterior para conduta metálica circular de climatização

- Propriedade do ficheiro: CYPE INGENIEROS, S.A.
- Formato: FIEBDC-3/2002
- Âmbito geográfico: Angola
- Custos indirectos: 3.00 %
- IVA: 18.00 %

## N Isolamentos e impermeabilizações

### NA Isolamentos

#### NAC Condutas metálicas

**NAC010** m² Isolamento termo-acústico exterior para conduta metálica circular de climatização, realizado com manta de lã de vidro Ursa Air M3603 Manta Aluminio Puro Incombustible "URSA IBÉRICA AISLANTES", segundo EN 13162, revestido numa das suas faces com um complexo de alumínio puro reforçado com malha, provido de uma lingueta, de 50 mm de espessura.
Fornecimento e colocação de isolamento termo-acústico exterior para conduta metálica circular, realizado com manta de lã de vidro Ursa Air M3603 Manta Aluminio Puro Incombustible "URSA IBÉRICA AISLANTES", segundo EN 13162, revestido numa das suas faces com um complexo de alumínio puro reforçado com malha, provido de uma lingueta, de 50 mm de espessura, para o isolamento de condutas de ar em climatização, resistência térmica 1,35 m²°C/W, condutibilidade térmica 0,034 W/(m°C), isolado e fixado com fita de alumínio. Inclusive p/p de cortes.
Inclui: Preparação da superfície. Corte e colocação do isolamento. Vedação de juntas e ligações.
Critério de medição de projecto: Superfície medida segundo documentação gráfica de Projecto.
Critério de medição de obra: Medir-se-á a superfície realmente executada segundo especificações de Projecto.

| Código | Un | Descrição | Rendimento | Preço | Importância |
|---|---|---|---|---|---|
| mt42cou020v | m² | Manta de lã de vidro Ursa Air M3603 Manta Aluminio Puro Incombustible "URSA IBÉRICA AISLANTES", segundo EN 13162, revestido numa das suas faces com um complexo de alumínio puro reforçado com malha, provido de uma lingueta, de 50 mm de espessura, para o isolamento de condutas de ar em climatização, resistência térmica 1,35 m²°C/W, condutibilidade térmica 0,034 W/(m°C), Euroclasse A2-s1, d0 de reacção ao fogo, com código de designação MW-EN 13162-T3. (material) | 1.100 | 12.80 | 14.08 |
| mt42con020 | m | Fita autocolante de alumínio de 50 microns de espessura e 65 mm de largura à base de resinas acrílicas, para a vedação e fixação do isolamento. (material) | 1.500 | 0.28 | 0.42 |
| mo053 | h | Oficial de 1ª montador de isolamentos. (mão de obra) | 0.129 | 2.99 | 0.39 |
| mo099 | h | Ajudante de montador de isolamentos. (mão de obra) | 0.129 | 1.91 | 0.25 |
| % | % | Custos directos complementares | 2 % | 15.14 | 0.30 |
|  |  | Custos directos |  |  | 15.44 |
