# Isolamento sonoro do perímetro de apoio de parede de placas, com banda dessolidarizadora de poliestireno expandido

- Propriedade do ficheiro: CYPE INGENIEROS, S.A.
- Formato: FIEBDC-3/2002
- Âmbito geográfico: Angola
- Moeda: AOA
- Custos indirectos: 3.00 %
- IVA: 18.00 %

## N Isolamentos e impermeabilizações

### NB Isolamentos sonoros

#### NBJ Pontes acústicas

**NBJ011** m Isolamento sonoro do perímetro de apoio de parede de placas, com banda dessolidarizadora de poliestireno expandido.
Isolamento sonoro do perímetro de apoio de parede de placas, realizado com banda rígida de poliestireno expandido elastificado, de 70 mm de largura e 10 mm de espessura, resistência térmica 0,3 m²°C/W, condutibilidade térmica 0,033 W/(m°C), para garantir a sua dessolidarização e optimizar o isolamento sonoro.
Inclui: Limpeza e preparação da superfície. Corte da banda dessolidarizadora. Colocação das bandas elásticas na base e nos laterais. Colocação das bandas elásticas no encontro da estrutura autoportante com a laje superior.
Critério de medição de projecto: Comprimento medido segundo documentação gráfica de Projecto.
Critério de medição de obra: Medir-se-á o comprimento realmente executado segundo especificações de Projecto.

| Código | Un | Descrição | Rendimento | Preço | Importância |
|---|---|---|---|---|---|
| mt16pel025b | m | Banda rígida de poliestireno expandido elastificado, segundo NP EN 13163, de superfície lisa e bordo lateral recto, de 70 mm de largura e 10 mm de espessura, resistência térmica 0,3 m²°C/W, condutibilidade térmica 0,033 W/(m°C), Euroclasse E de reacção ao fogo segundo NP EN 13501-1, com código de designação EPS-EN 13163-L1-W1-T1-S1-P3-BS50-CS(10)25-DS(N)2-SD15; proporcionando uma redução do nível global de pressão sonora a sons de percussão de 29 dB. (material) | 1.100 | 359.52 | 395.47 |
| mo100 | h | Ajudante de montador de pré-fabricados interiores. (mão de obra) | 0.072 | 620.64 | 44.69 |
| % | % | Custos directos complementares | 2 % | 440.16 | 8.80 |
|  |  | Custos directos |  |  | 448.96 |
