# Isolamento sonoro a sons de percussão de pavimentos flutuantes, com lâminas de polietileno

- Propriedade do ficheiro: CYPE INGENIEROS, S.A.
- Formato: FIEBDC-3/2002
- Âmbito geográfico: Angola
- Moeda: AOA
- Custos indirectos: 3.00 %
- IVA: 18.00 %

## N Isolamentos e impermeabilizações

### NB Isolamentos sonoros

#### NBL Pavimentos flutuantes

**NBL021** m² Isolamento sonoro a sons de percussão de pavimentos flutuantes, com lâminas de polietileno.
Isolamento sonoro a sons de percussão de pavimentos flutuantes, com lâminas de espuma de polietileno de alta densidade de 10 mm de espessura e dessolidarização perimetral executada com banda de polietileno, de 5 mm de espessura e 20 cm de largura, densidade 20 kg/m³. Colocação em obra: face a face. Inclusive fita viscoelástica autocolante, para vedação de juntas.
Inclui: Limpeza e preparação da superfície suporte. Colocação do isolamento sobre a laje. Corte do isolamento. Colocação da fita perimetral. Vedação de juntas e ligações.
Critério de medição de projecto: Superfície medida segundo documentação gráfica de Projecto.
Critério de medição de obra: Medir-se-á a superfície realmente executada segundo especificações de Projecto.

| Código | Un | Descrição | Rendimento | Preço | Importância |
|---|---|---|---|---|---|
| mt16pnc020d | m² | Lâmina de espuma de polietileno de alta densidade de 10 mm de espessura; proporcionando uma redução do nível global de pressão sonora a sons de percussão de 19 dB. (material) | 1.050 | 2971.98 | 3120.58 |
| mt16pnc030a | m | Banda de polietileno, de 5 mm de espessura e 20 cm de largura, densidade 20 kg/m³, complemento para evitar pontes acústicas nos encontros verticais. (material) | 1.050 | 431.41 | 452.98 |
| mt16pnc010a | m | Fita viscoelástica autocolante, com auto-protecção de alumínio, de 50 mm de largura e de 1,5 mm de espessura, para vedação de juntas. (material) | 0.100 | 982.67 | 98.27 |
| mo054 | h | Oficial de 1ª montador de isolamentos. (mão de obra) | 0.086 | 1175.32 | 101.08 |
| mo101 | h | Ajudante de montador de isolamentos. (mão de obra) | 0.043 | 672.31 | 28.91 |
| % | % | Custos directos complementares | 2 % | 3801.82 | 76.04 |
|  |  | Custos directos |  |  | 3877.86 |
