# Impermeabilização de floreira, pelo interior, com argamassa

- Propriedade do ficheiro: CYPE INGENIEROS, S.A.
- Formato: FIEBDC-3/2002
- Âmbito geográfico: Angola
- Moeda: AOA
- Custos indirectos: 3.00 %
- IVA: 18.00 %

## N Isolamentos e impermeabilizações

### NI Impermeabilizações

#### NID Floreiras

**NID021** m² Impermeabilização de floreira, pelo interior, com argamassa.
Impermeabilização de floreira, pelo interior, com argamassa cimentícia impermeabilizante flexível bicomponente, cor cinzento, textura lisa, à base de resinas sintéticas, cimento especial e inertes seleccionados, resistência à pressão hidrostática positiva de 9 bar e à pressão hidrostática negativa de 3 bar, com resistência à penetração de raizes, com certificado de potabilidade, aplicado com trincha em duas ou mais camada sobre o suporte humedecido, até conseguir uma espessura mínima total de 2 mm.
Critérios considerados na determinação do preço da unidade de obra: O preço não inclui a impermeabilização de esquinas e encontros.
Inclui: Humidificação do suporte. Aplicação de uma primeira camada sobre o suporte humedecido. Secagem. Aplicação de uma segunda camada com a mesma consistência da primeira. Correcção de falhas e limpeza final. Cura.
Critério de medição de projecto: Superfície medida segundo documentação gráfica de Projecto.
Critério de medição de obra: Medir-se-á a superfície realmente executada segundo especificações de Projecto.

| Código | Un | Descrição | Rendimento | Preço | Importância |
|---|---|---|---|---|---|
| mt09lid020e | kg | Argamassa cimentícia impermeabilizante flexível bicomponente, cor cinzento, textura lisa, à base de resinas sintéticas, cimento especial e inertes seleccionados, resistência à pressão hidrostática positiva de 9 bar e à pressão hidrostática negativa de 3 bar, com resistência à penetração de raizes, com certificado de potabilidade, segundo NP EN 1504-2. (material) | 3.000 | 925.83 | 2777.49 |
| mo032 | h | Oficial de 1ª aplicador de produtos impermeabilizantes. (mão de obra) | 0.131 | 1055.59 | 138.28 |
| mo070 | h | Ajudante de aplicador de produtos impermeabilizantes. (mão de obra) | 0.131 | 620.64 | 81.30 |
| % | % | Custos directos complementares | 2 % | 2997.07 | 59.94 |
|  |  | Custos directos |  |  | 3057.01 |
