# Vedação de junta em estrutura de betão em contacto com a água, com massa hidroexpansiva

- Propriedade do ficheiro: CYPE INGENIEROS, S.A.
- Formato: FIEBDC-3/2002
- Âmbito geográfico: Angola
- Moeda: AOA
- Custos indirectos: 3.00 %
- IVA: 18.00 %

## N Isolamentos e impermeabilizações

### NI Impermeabilizações

#### NIJ Juntas

**NIJ110** m Vedação de junta em estrutura de betão em contacto com a água, com massa hidroexpansiva.
Vedação de junta em estrutura de betão em contacto com a água, exposta a pressão hidrostática, temporal ou permanente, com massa hidroexpansiva monocomponente.
Inclui: Limpeza do suporte. Aplicação da massa.
Critério de medição de projecto: Comprimento medido segundo documentação gráfica de Projecto.
Critério de medição de obra: Medir-se-á o comprimento realmente executado segundo especificações de Projecto.

| Código | Un | Descrição | Rendimento | Preço | Importância |
|---|---|---|---|---|---|
| mt15bas200a | Ud | Cartucho de massa hidroexpansiva monocomponente, de 310 ml, para impermeabilização de juntas. (material) | 0.260 | 28892.96 | 7512.17 |
| mo032 | h | Oficial de 1ª aplicador de produtos impermeabilizantes. (mão de obra) | 0.007 | 1055.59 | 7.39 |
| % | % | Custos directos complementares | 2 % | 7519.56 | 150.39 |
|  |  | Custos directos |  |  | 7669.95 |
