# Barreira anticapilaridade em arranque de muro taipa

- Propriedade do ficheiro: CYPE INGENIEROS, S.A.
- Formato: FIEBDC-3/2002
- Âmbito geográfico: Angola
- Custos indirectos: 3.00 %
- IVA: 18.00 %

## N Isolamentos e impermeabilizações

### NI Impermeabilizações

#### NIP Tratamento de humidades por capilaridade

**NIP030** m Barreira anticapilaridade em arranque de muro taipa, de 50 cm de espessura, através da interposição numa face de camada de betume modificado com elastómero SBS, LBM(SBS)-40-PE, Imperpuma BM P-4 "GRUPO PUMA", acabada com filme plástico termofusível em ambas as faces.
Formação em arranque de muro taipa, de 50 cm de espessura, de barreira anticapilaridade para cortar a ascensão da humidade através de qualquer elemento construtivo que fique em contacto com o terreno húmido; através do alojamento numa face de camada de betume modificado com elastómero SBS, LBM(SBS)-40-PE, Imperpuma BM P-4 "GRUPO PUMA", massa nominal 4 kg/m², com armadura de filme de polietileno de 95 g/m², acabada com filme plástico termofusível em ambas as faces. Incluindo p/p de roços realizados por etapas em 2/3 da espessura do muro, de maneira alternada e com um comprimento máximo de 50 cm em cada uma delas; limpeza dos roços com jacto de ar comprimido; camada de regularização de argamassa de cimento, confeccionada em obra, com aditivo hidrófugo, dosificação 1:6; emulsão asfáltica estável, Imperpuma "GRUPO PUMA"; colocação da lâmina asfáltica por uma das faces do muro e enchimento dos vazios restantes com argamassa de cimento, confeccionada em obra, com aditivo hidrófugo, dosificação 1:6, sobreposições, cortes, limpeza, armazenamento, remoção e carga manual de entulho para camião ou contentor.
Inclui: Marcação. Realização de roços. Limpeza e preparação da superfície na qual se tem de aplicar a impermeabilização. Camada de primário asfáltico. Colocação da impermeabilização. Enchimento do vão restante com argamassa. Remoção e acumulação de entulho. Carga manual de entulho para camião ou contentor.
Critério de medição de projecto: Comprimento medido segundo documentação gráfica de Projecto.
Critério de medição de obra: Medir-se-á o comprimento realmente executado segundo especificações de Projecto.

| Código | Un | Descrição | Rendimento | Preço | Importância |
|---|---|---|---|---|---|
| mt14pap100a | kg | Emulsão asfáltica estável, Imperpuma "GRUPO PUMA". (material) | 0.175 | 3.53 | 0.62 |
| mt14pap020b | m² | Camada de betume modificado com elastómero SBS, LBM(SBS)-40-PE, Imperpuma BM P-4 "GRUPO PUMA", massa nominal 4 kg/m², com armadura de filme de polietileno de 95 g/m², de superfície não protegida acabada com filme plástico termofusível em ambas as faces. Segundo EN 13707. (material) | 0.550 | 16.35 | 8.99 |
| mt08aaa010a | m³ | Água. (material) | 0.006 | 1.60 | 0.01 |
| mt01arg005a | t | Areia de pedreira, para argamassa preparada em obra. (material) | 0.049 | 16.33 | 0.80 |
| mt08cem000k | kg | Cimento cinzento em sacos. (material) | 7.500 | 0.12 | 0.90 |
| mt08adt010 | kg | Aditivo hidrófugo para impermeabilização de argamassas ou betões. (material) | 0.150 | 1.28 | 0.19 |
| mq08lch030 | h | Equipamento de jacto de ar comprimido. (equipamento) | 0.191 | 2.06 | 0.39 |
| mq06hor010 | h | Betoneira. (equipamento) | 0.024 | 1.22 | 0.03 |
| op00sop010 |  | Maçarico para soldadura de lâminas asfálticas. | 1.000 | 0.00 | 0.00 |
| mo028 | h | Oficial de 1ª aplicador de lâminas impermeabilizantes. (mão de obra) | 1.137 | 2.90 | 3.30 |
| mo065 | h | Ajudante de aplicador de lâminas impermeabilizantes. (mão de obra) | 1.251 | 1.91 | 2.39 |
| % | % | Custos directos complementares | 2 % | 17.62 | 0.35 |
|  |  | Custos directos |  |  | 17.97 |
