# Isolamento térmico reflectivo sob laje

- Propriedade do ficheiro: CYPE INGENIEROS, S.A.
- Formato: FIEBDC-3/2002
- Âmbito geográfico: Angola
- Moeda: AOA
- Custos indirectos: 3.00 %
- IVA: 18.00 %

## N Isolamentos e impermeabilizações

### NR Isolamentos térmicos reflectivos

#### NRD Lajes

**NRD010** m² Isolamento térmico reflectivo sob laje.
Isolamento térmico reflectivo sob laje, formado por complexo multicamada, de 4 mm de espessura total, com, uma resistência térmica intrínseca (sem caixa de ar) de 0,16 m²°C/W e uma condutibilidade térmica de 0,025 W/(m°C), Colocação em obra: com sobreposição e fixado com grampos, de aço galvanizado, de 6 mm de altura à superfície suporte de madeira; preparado para a posterior formação de uma caixa de ar. Inclusive fita autocolante para vedação de juntas.
Critérios considerados na determinação do preço da unidade de obra: O preço não inclui o tecto falso.
Inclui: Limpeza e preparação da superfície suporte. Revisão da superfície do paramento base no qual se realiza a fixação do isolamento de acordo com as exigências da técnica a utilizar. Implantação e corte do isolamento. Colocação do isolamento. Fixação do isolamento. Vedação de juntas.
Critério de medição de projecto: Superfície medida segundo documentação gráfica de Projecto.
Critério de medição de obra: Medir-se-á a superfície realmente executada segundo especificações de Projecto.

| Código | Un | Descrição | Rendimento | Preço | Importância |
|---|---|---|---|---|---|
| mt16arw010cgf | m² | Complexo multicamada, composto de uma camada de espuma de polietileno e uma lâmina de alumínio em cada uma das faces, de 4 mm de espessura total, com, uma resistência térmica intrínseca (sem caixa de ar) de 0,16 m²°C/W e uma condutibilidade térmica de 0,025 W/(m°C), fornecido em rolos de 1,20x20 m. (material) | 1.100 | 7597.74 | 8357.51 |
| mt15pdr300b | Ud | Grampo, de aço galvanizado, de 6 mm de altura; para a fixação de produtos isolantes. (material) | 2.000 | 25.10 | 50.20 |
| mt16arw100a | m | Fita autocolante, de alumínio, com adesivo acrílico, de 0,03 mm de espessura e 50 mm de largura, para vedação de juntas. (material) | 0.450 | 951.51 | 428.18 |
| op00gra010 |  | Agrafadora. | 1.000 | 0.00 | 0.00 |
| mo054 | h | Oficial de 1ª montador de isolamentos. (mão de obra) | 0.143 | 1084.69 | 155.11 |
| mo101 | h | Ajudante de montador de isolamentos. (mão de obra) | 0.072 | 620.64 | 44.69 |
| % | % | Custos directos complementares | 2 % | 9035.69 | 180.71 |
|  |  | Custos directos |  |  | 9216.40 |
