# Revestimento de paramentos até 3 m de altura, com peças irregulares de ardósia, de entre 1 e 2 cm de espessura, assentes com argamassa de cimento M-5

- Propriedade do ficheiro: CYPE INGENIEROS, S.A.
- Formato: FIEBDC-3/2002
- Âmbito geográfico: Angola
- Moeda: AOA
- Custos indirectos: 3.00 %
- IVA: 18.00 %

## R Revestimentos

### RC Descontínuos

#### RCP De pedra natural

**RCP012** m² Revestimento de paramentos até 3 m de altura, com peças irregulares de ardósia, de entre 1 e 2 cm de espessura, assentes com argamassa de cimento M-5.
Revestimento em paramento vertical, até 3 m de altura, com peças irregulares de ardósia, de entre 1 e 2 cm de espessura, acabamento natural, assentes com argamassa de cimento M-5 e enchimento das juntas com o mesmo material. Incluindo p/p de preparação prévia das pedras e do paramento suporte e limpeza final.
Inclui: Preparação da superfície suporte. Preparação das peças. Colocação das peças. Enchimento das juntas. Limpeza.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt19cir010a | m² | Peças irregulares de ardósia, de entre 1 e 2 cm de espessura, acabamento natural. (material) | 1.000 | 6101.58 | 6101.58 |
| mt09mor010c | m³ | Argamassa de cimento CEM II/B-L 32,5 N tipo M-5, confeccionada em obra com 230 kg/m³ de cimento e uma proporção em volume 1/6. (material) | 0.030 | 16378.91 | 491.37 |
| op00sie030 |  | Serra de disco de diamante, para mesa de trabalho, de corte húmido. | 1.000 | 0.00 | 0.00 |
| op00tal010 |  | Berbequim. | 1.000 | 0.00 | 0.00 |
| mo022 | h | Oficial de 1ª colocador de pedra natural. (mão de obra) | 1.901 | 612.02 | 1163.45 |
| mo060 | h | Ajudante de colocador de pedra natural. (mão de obra) | 1.901 | 357.82 | 680.22 |
| % | % | Custos directos complementares | 2 % | 8436.62 | 168.73 |
|  |  | Custos directos |  |  | 8605.35 |
