# Revestimento de degrau de marmorite

- Propriedade do ficheiro: CYPE INGENIEROS, S.A.
- Formato: FIEBDC-3/2002
- Âmbito geográfico: Angola
- Moeda: AOA
- Custos indirectos: 3.00 %
- IVA: 18.00 %

## R Revestimentos

### RE Escadas

#### REC De marmorite

**REC030** Ud Revestimento de degrau de marmorite.
Revestimento de degrau recto de escada de 100 cm de largura,formado por degrau pré-fabricado de marmorite, em "L", para interiores, utilização normal, microgrão (menor ou igual a 6 mm), cor Marfim, comprimento até 110 cm, com profundidade do cobertor de 23-32 cm e altura do espelho de 13-20 cm, polido em fábrica, segundo EN 13748-1, face e cantos polidos, rodapé de escada de marmorite microgrão (menor ou igual a 6 mm), cor Marfim, de uma peça, tudo assente com argamassa de cimento M-5, com saibro, sobre um degrau prévio (não incluído neste preço). Inclusive enchimento de juntas com a mesma tonalidade das peças.
Inclui: Implantação e corte das peças. Formação de encaixes em esquinas e cantos. Humidificação dos degraus. Colocação com argamassa de cimento. Colocação de cordéis. Colocação das peças. Colocação do rodapé de escada. Enchimento de juntas. Limpeza do tramo.
Critério de medição de projecto: Número de unidades previstas, segundo documentação gráfica de Projecto.
Critério de medição de obra: Medir-se-á o número de unidades realmente executadas segundo especificações de Projecto.

| Código | Un | Descrição | Rendimento | Preço | Importância |
|---|---|---|---|---|---|
| mt09mor010c | m³ | Argamassa de cimento CEM II/B-L 32,5 N tipo M-5, confeccionada em obra com 230 kg/m³ de cimento e uma proporção em volume 1/6. (material) | 0.010 | 21792.01 | 217.92 |
| mt18ppt010fa | Ud | Degrau pré-fabricado de marmorite, em "L", para interiores, utilização normal, microgrão (menor ou igual a 6 mm), cor Marfim, comprimento até 110 cm, com profundidade do cobertor de 23-32 cm e altura do espelho de 13-20 cm, polido em fábrica, segundo EN 13748-1. (material) | 1.000 | 37510.54 | 37510.54 |
| mt18zpt010m | m | Rodapé de marmorite microgrão (menor ou igual a 6 mm), para interiores, cor Marfim, de uma peça, para degrau em "L". (material) | 0.400 | 21249.63 | 8499.85 |
| mo023 | h | Oficial de 1ª ladrilhador. (mão de obra) | 0.335 | 1055.59 | 353.62 |
| mo061 | h | Ajudante de ladrilhador. (mão de obra) | 0.335 | 620.64 | 207.91 |
| % | % | Custos directos complementares | 2 % | 46789.84 | 935.80 |
|  |  | Custos directos |  |  | 47725.64 |
