# Tratamento superficial de protecção hidrófuga para fachadas de argamassa

- Propriedade do ficheiro: CYPE INGENIEROS, S.A.
- Formato: FIEBDC-3/2002
- Âmbito geográfico: Angola
- Custos indirectos: 3.00 %
- Despesas gerais: 13.00 %
- Lucro: 6.00 %
- IVA: 16.00 %

## R Revestimentos

### RL Tratamentos superficiais de protecção

#### RLH Hidrófugos

**RLH010** m² Tratamento superficial de protecção hidrófuga para fachadas de argamassa, através de impregnação transpirável e hidrófuga Cotefilm Hydrol "REVETÓN", à base de siloxanos em emulsão aquosa, aplicada numa demão (rendimento: 0,3 l/m²).
Execução de camada de impermeabilização em paramentos exteriores de argamassa, através de impregnação transpirável e hidrófuga Cotefilm Hydrol "REVETÓN", à base de siloxanos em emulsão aquosa, aplicada com trincha, rolo ou pistola de baixa pressão, numa demão (rendimento: 0,3 l/m²). Incluindo p/p de limpeza da superfície suporte.
Inclui: Limpeza geral do paramento suporte. Aplicação da demão de hidrofugante.
Critério de medição de projecto: Superfície medida segundo documentação gráfica de Projecto, com o mesmo critério que o suporte base.
Critério de medição de obra: Medir-se-á a superfície realmente executada segundo especificações de Projecto, com o mesmo critério que o suporte base.

| Código | Un | Descrição | Rendimento | Preço | Importância |
|---|---|---|---|---|---|
| mt09rmr060a | l | Impregnação transpirável e hidrófuga Cotefilm Hydrol "REVETÓN", à base de siloxanos em emulsão aquosa, aplicável sobre suportes exteriores de betão, argamassa, tijolo ou pedra natural. (material) | 0.300 | 2223.94 | 667.18 |
| mo024 | h | Oficial de 1ª pintor. (mão de obra) | 0.221 | 388.48 | 85.85 |
| % | % | Custos directos complementares | 2 % | 753.03 | 15.06 |
|  |  | Custos directos |  |  | 768.09 |
