# Pintura com tinta para uso alimentar

- Propriedade do ficheiro: CYPE INGENIEROS, S.A.
- Formato: FIEBDC-3/2002
- Âmbito geográfico: Angola
- Moeda: AOA
- Custos indirectos: 3.00 %
- IVA: 18.00 %

## R Revestimentos

### RO Pinturas específicas

#### ROA Uso alimentar

**ROA010** m² Pintura com tinta para uso alimentar.
Aplicação manual de duas demãos de tinta para interior, de dois componentes à base de resina epóxi, cor a escolher, acabamento mate, textura lisa, anti-deslizante, de alta resistência mecânica e resistente aos agentes químicos, (rendimento: 0,65 kg/m² cada demão), com prévia aplicação de uma demão de primário de dois componentes, à base de resina epóxi de baixa viscosidade, sobre superfícies interiores de tanques ou silos de betão para uso alimentar.
Inclui: Aplicação de primário. Preparação da mistura. Aplicação de duas demãos de acabamento.
Critério de medição de projecto: Superfície medida segundo documentação gráfica de Projecto, com o mesmo critério que o suporte base.
Critério de medição de obra: Medir-se-á a superfície realmente executada segundo especificações de Projecto, com o mesmo critério que o suporte base.

| Código | Un | Descrição | Rendimento | Preço | Importância |
|---|---|---|---|---|---|
| mt27pxp035b | kg | Primário de dois componentes, à base de resina epóxi de baixa viscosidade, para aplicar com trincha, rolo ou pistola. (material) | 0.250 | 17946.95 | 4486.74 |
| mt27pxp030ba | kg | Tinta para interior, de dois componentes à base de resina epóxi, cor a escolher, acabamento mate, textura lisa, anti-deslizante, de alta resistência mecânica e resistente aos agentes químicos. (material) | 1.300 | 16087.07 | 20913.19 |
| op00tal020 |  | Berbequim com misturador. | 1.000 | 0.00 | 0.00 |
| mo038 | h | Oficial de 1ª pintor. (mão de obra) | 0.238 | 1101.86 | 262.24 |
| mo076 | h | Ajudante de pintor. (mão de obra) | 0.238 | 647.80 | 154.18 |
| % | % | Custos directos complementares | 2 % | 25816.35 | 516.33 |
|  |  | Custos directos |  |  | 26332.68 |
