# Base de agregado

- Propriedade do ficheiro: CYPE INGENIEROS, S.A.
- Formato: FIEBDC-3/2002
- Âmbito geográfico: Angola
- Moeda: AOA
- Custos indirectos: 3.00 %
- IVA: 18.00 %

## R Revestimentos

### RS Pavimentos

#### RSB Bases de pavimento

**RSB005** m² Base de agregado.
Base para pavimento, de 2 cm de espessura, de gravilha de britagem de 5 a 10 mm de diâmetro.
Inclui: Limpeza e preparação do suporte. Implantação, marcação de níveis e colocação de mestras. Espalhamento do inerte. Regularização da camada de inertes, passando uma régua sobre as mestras.
Critério de medição de projecto: Superfície medida segundo documentação gráfica de Projecto.
Critério de medição de obra: Medir-se-á a superfície realmente executada segundo especificações de Projecto, sem deduzir a superfície ocupada pelos pilares situados dentro do seu perímetro.

| Código | Un | Descrição | Rendimento | Preço | Importância |
|---|---|---|---|---|---|
| mt01arp032b | m³ | Gravilha calcária de 5 a 10 mm de diâmetro. (material) | 0.020 | 4116.06 | 82.32 |
| mo113 | h | Operário não qualificado construção. (mão de obra) | 0.078 | 596.70 | 46.54 |
| % | % | Custos directos complementares | 2 % | 128.86 | 2.58 |
|  |  | Custos directos |  |  | 131.44 |
