# Pavimento de ladrilhos cerâmicos colocados em camada grossa

- Propriedade do ficheiro: CYPE INGENIEROS, S.A.
- Formato: FIEBDC-3/2002
- Âmbito geográfico: Angola
- Moeda: AOA
- Custos indirectos: 3.00 %
- IVA: 18.00 %

## R Revestimentos

### RS Pavimentos

#### RSG Cerâmicos

**RSG011** m² Pavimento de ladrilhos cerâmicos colocados em camada grossa.
Fornecimento e execução de pavimento através do método de colocação em camada grossa, de ladrilhos cerâmicos de grés esmaltado, de 30x30 cm, 8 €/m², capacidade de absorção de água E<3%, grupo BIb, segundo NP EN 14411, com resistência ao deslizamento até 15 segundo ENV 12633; assentes com argamassa de cimento M-5 de 3 cm de espessura e enchimento das juntas com argamassa de juntas cimentosa tipo L, cor branco, para juntas de até 3 mm, assentes com martelo de borracha sobre uma camada semi-seca de argamassa de cimento M-5 de 3 cm de espessura, humedecida e polvilhada superficialmente com cimento; e enchimento das juntas com argamassa de juntas cimentosa tipo L, cor branco, para juntas de até 3 mm, colocado todo o conjunto sobre uma camada de separação ou dessolidarização de areia ou gravilha (não incluída neste preço). Incluindo implantação, cortes, formação de juntas perimetrais contínuas, de largura não menor de 5 mm, nos limites com paredes, pilares isolados e elevações de nível e, se for o caso, juntas de fracionamento e juntas estruturais existentes no suporte, eliminação de material restante do enchimento de juntas e limpeza final do pavimento.
Inclui: Marcação dos níveis de acabamento. Implantação da disposição das peças e juntas de movimento. Espalhamento da camada de argamassa. Polvilhamento da superfície de argamassa com cimento. Colocação dos ladrilhos com a ponta da colher de pedreiro. Formação de juntas de fracionamento, perimetrais e estruturais. Enchimento das juntas. Eliminação e limpeza do material sobrante. Limpeza final do pavimento.
Critério de medição de projecto: Superfície útil, medida segundo documentação gráfica de Projecto. Não foi incrementada a medição por perdas, uma vez que na composição se considerou 5% a mais.
Critério de medição de obra: Medir-se-á a superfície realmente executada segundo especificações de Projecto.

| Código | Un | Descrição | Rendimento | Preço | Importância |
|---|---|---|---|---|---|
| mt09mor010c | m³ | Argamassa de cimento CEM II/B-L 32,5 N tipo M-5, confeccionada em obra com 230 kg/m³ de cimento e uma proporção em volume 1/6. (material) | 0.030 | 19625.68 | 588.77 |
| mt18bde020ag800 | m² | Ladrilho cerâmico de grés esmaltado, 30x30 cm, 8,00Kz/m², capacidade de absorção de água E<3%, grupo BIb, segundo NP EN 14411, resistência ao deslizamento até 15 segundo ENV 12633. (material) | 1.050 | 4142.36 | 4349.48 |
| mt09mcp020bE | kg | Argamassa de juntas cimentosa, tipo L, cor branca, para juntas de até 3 mm, à base de cimento branco de alta resistência e aditivos especiais, para enchimento de juntas de peças cerâmicas com um grau de absorção médio-alto. (material) | 0.150 | 275.73 | 41.36 |
| op00sie030 |  | Serra de disco de diamante, para mesa de trabalho, de corte húmido. | 1.000 | 0.00 | 0.00 |
| op00amo010 |  | Rebarbadora. | 1.000 | 0.00 | 0.00 |
| mo023 | h | Oficial de 1ª ladrilhador. (mão de obra) | 0.422 | 842.54 | 355.55 |
| mo061 | h | Ajudante de ladrilhador. (mão de obra) | 0.211 | 495.47 | 104.54 |
| % | % | Custos directos complementares | 2 % | 5439.70 | 108.79 |
|  |  | Custos directos |  |  | 5548.49 |
