# Tecto falso amovível suspenso situado a uma altura menor de 4 m

- Propriedade do ficheiro: CYPE INGENIEROS, S.A.
- Formato: FIEBDC-3/2002
- Âmbito geográfico: Angola
- Custos indirectos: 3.00 %
- IVA: 18.00 %

## R Revestimentos

### RT Tectos falsos

#### RTM De madeira

**RTM020** m² Tecto falso amovível suspenso situado a uma altura menor de 4 m, de painéis perfurados autoportantes, de MDF com uma lâmina de melamina com recobrimento ignífugo na face à vista, modelo Cree, cor ácer "BUTECH" "PORCELANOSA GRUPO", de 600x600 mm e 12 mm de espessura, suspensos da laje através de perfis metálicos à vista, de 24 mm de largura, compreendendo perfis primários, secundários e angulares de remate, pré-lacados em cor aço, fixados ao tecto através de varões e elementos de suspensão.
Fornecimento e montagem de tecto falso amovível suspenso, situado a uma altura menor de 4 m, constituído por painéis perfurados autoportantes, de MDF com uma lâmina de melamina com recobrimento ignífugo na face à vista, modelo Cree, cor ácer "BUTECH" "PORCELANOSA GRUPO", de 600x600 mm e 12 mm de espessura, resistência térmica 0,06 m²°C/W, condutibilidade térmica 0,2 W/(m°C), suspensos da laje através de perfis metálicos à vista, de 24 mm de largura, compreendendo perfis primários, secundários e angulares de remate, pré-lacados em cor aço, fixados ao tecto através de varões e elementos de suspensão. Incluindo p/p de acessórios de fixação. Totalmente terminado.
Inclui: Marcação nas paredes do nível do tecto falso. Nivelação e colocação dos perfis angulares. Implantação dos perfis primários da trama. Sinalização dos pontos de ancoragem à laje. Nivelação e suspensão dos perfis primários e secundários da trama. Colocação dos painéis.
Critério de medição de projecto: Superfície medida entre paramentos, segundo documentação gráfica de Projecto, sem descontar aberturas para instalações.
Critério de medição de obra: Medir-se-á a superfície realmente executada segundo especificações de Projecto, sem descontar aberturas para instalações.

| Código | Un | Descrição | Rendimento | Preço | Importância |
|---|---|---|---|---|---|
| mt16pmb010aa | m² | Tecto falso formado por painéis perfurados autoportantes, de MDF com uma lâmina de melamina com recobrimento ignífugo na face à vista, imitação madeira, modelo Cree "BUTECH" "PORCELANOSA GRUPO", de 600x600 mm e 12 mm de espessura, com um véu de fibra de vidro aderido à face interna do painel, como corrector acústico e filtro de partículas, resistência térmica 0,06 m²°C/W, condutibilidade térmica 0,2 W/(m°C), densidade 2300 kg/m³, factor de resistência à difusão do vapor de água 20 e Euroclasse B-s2,d0 de reacção ao fogo, segundo EN 13168; incluindo p/p de sistema de perfis metálicos com acabamento pré-lacado em cor aço e varões de suspensão. (material) | 1.050 | 139.59 | 146.57 |
| mo015 | h | Oficial de 1ª montador de tectos falsos. (mão de obra) | 0.255 | 2.99 | 0.76 |
| mo082 | h | Ajudante de montador de tectos falsos. (mão de obra) | 0.255 | 1.98 | 0.50 |
| % | % | Custos directos complementares | 2 % | 147.83 | 2.96 |
|  |  | Custos directos |  |  | 150.79 |
