# Maciço de plantas

- Propriedade do ficheiro: CYPE INGENIEROS, S.A.
- Formato: FIEBDC-3/2002
- Âmbito geográfico: Angola
- Moeda: AOA
- Custos indirectos: 3.00 %
- IVA: 18.00 %

## U Infra-estruturas no logradouro

### UJ Jardins

#### UJM Maciços de plantas e rock gardens

**UJM010** m² Maciço de plantas.
Maciço de Milefólio (Achillea millefolium) de 0,30-0,40 m de altura (4 ud/m²).
Inclui: Preparação do terreno com motocultor. Adubação do terreno. Plantação. Cobrir com húmus. Primeira rega.
Critério de medição de projecto: Superfície medida em projecção horizontal, segundo documentação gráfica de Projecto.
Critério de medição de obra: Medir-se-á, em projecção horizontal, a superfície realmente executada segundo especificações de Projecto.

| Código | Un | Descrição | Rendimento | Preço | Importância |
|---|---|---|---|---|---|
| mt48epa010a | Ud | Milefólio (Achillea millefolium) de 0,30-0,40 m de altura; fornecimento em contentor. (material) | 4.000 | 466.21 | 1864.84 |
| mt48tie040 | kg | Húmus limpo crivado. (material) | 6.000 | 5.11 | 30.66 |
| mt48tie020 | kg | Adubo mineral complexo NPK 15-15-15. (material) | 6.000 | 122.10 | 732.60 |
| mt08aaa010a | m³ | Água. (material) | 0.050 | 283.51 | 14.18 |
| mq09mot010 | h | Motocultor 60/80 cm. (equipamento) | 0.058 | 817.56 | 47.42 |
| mo040 | h | Oficial de 1ª jardineiro. (mão de obra) | 0.145 | 1055.59 | 153.06 |
| mo115 | h | Operário jardineiro. (mão de obra) | 0.363 | 596.70 | 216.60 |
| % | % | Custos directos complementares | 2 % | 3059.36 | 61.19 |
|  |  | Custos directos |  |  | 3120.55 |
