# Tobogã de aço inoxidável para piscina

- Propriedade do ficheiro: CYPE INGENIEROS, S.A.
- Formato: FIEBDC-3/2002
- Âmbito geográfico: Angola
- Custos indirectos: 3.00 %
- IVA: 18.00 %

## U Infra-estruturas no logradouro

### UP Piscinas

#### UPE Equipamentos

**UPE030** Ud Tobogã de aço inoxidável para piscina.
Fornecimento e colocação de tobogã de 1,8 m de altura para piscina, com pista de poliéster e fibra de vidro, degraus de plástico injectado e guardas de aço inoxidável com acabamento polido brilhante; instalação de água para facilitar o deslizamento, barras metálicas de fixação, juntas elásticas, buchas de ancoragem, parafusos e embelezadores. Inclusive p/p de ligação à tomada de terra independente com placa de aço galvanizado, cabo de cobre de 35 mm², uniões através de soldadura aluminotérmica, caixa de verificação e ponte de comprovação. Totalmente montado e verificado.
Inclui: Montagem do ponto de ligação à terra. Colocação e fixação de acessórios e peças especiais.
Critério de medição de projecto: Número de unidades previstas, segundo documentação gráfica de Projecto.
Critério de medição de obra: Medir-se-á o número de unidades realmente executadas segundo especificações de Projecto.

| Código | Un | Descrição | Rendimento | Preço | Importância |
|---|---|---|---|---|---|
| mt35ttc010b | m | Condutor de cobre nu, de 35 mm². (material) | 6.000 | 3.85 | 23.10 |
| mt35tte030a | Ud | Placa de aço galvanizado para tomada de terra, de 500x500x3 mm, com borne de ligação. (material) | 1.000 | 44.48 | 44.48 |
| mt47pep030b | Ud | Tobogã para piscina, altura 1,8 m, com pista de poliéster e fibra de vidro, degraus de plástico injectado e guardas de aço inoxidável com acabamento polido brilhante, inclusive instalação de água para facilitar o deslizamento, barras metálicas de fixação, juntas elásticas, buchas de ancoragem, parafusos e embelezadores. (material) | 1.000 | 1234.41 | 1234.41 |
| mt09moe040 | Ud | Argamassa expansiva. (material) | 2.000 | 3.75 | 7.50 |
| mt35www020 | Ud | Material auxiliar para instalações de tomada de terra. (material) | 2.000 | 1.57 | 3.14 |
| mo003 | h | Oficial de 1ª electricista. (mão de obra) | 1.653 | 2.99 | 4.94 |
| mo102 | h | Ajudante de electricista. (mão de obra) | 1.653 | 1.98 | 3.27 |
| mo041 | h | Oficial de 1ª construção de obra civil. (mão de obra) | 3.443 | 2.90 | 9.98 |
| mo087 | h | Ajudante de construção de obra civil. (mão de obra) | 2.755 | 1.98 | 5.45 |
| % | % | Custos directos complementares | 2 % | 1336.27 | 26.73 |
|  |  | Custos directos |  |  | 1363.00 |
