# Trampolim

- Propriedade do ficheiro: CYPE INGENIEROS, S.A.
- Formato: FIEBDC-3/2002
- Âmbito geográfico: Angola
- Moeda: AOA
- Custos indirectos: 3.00 %
- IVA: 18.00 %

## U Infra-estruturas no logradouro

### UP Piscinas

#### UPE Equipamento exterior

**UPE090** Ud Trampolim.
Trampolim para piscina, de resina de poliéster e fibra de vidro, de 1,60 m de comprimento e 0,45 m de largura, fixado a uma superfície suporte (não incluída neste preço). Inclusive ancoragens, batentes, embelezadores, juntas, tacos e parafusos e elementos de ancoragem.
Inclui: Montagem e fixação dos componentes.
Critério de medição de projecto: Número de unidades previstas, segundo documentação gráfica de Projecto.
Critério de medição de obra: Medir-se-á o número de unidades realmente executadas segundo especificações de Projecto.

| Código | Un | Descrição | Rendimento | Preço | Importância |
|---|---|---|---|---|---|
| mt47pep090a | Ud | Trampolim para piscina, de resina de poliéster e fibra de vidro, de 1,6 m de comprimento e 0,45 m de largura, com ancoragens. (material) | 1.000 | 1225943.35 | 1225943.35 |
| mt09reh330 | kg | Argamassa de resina epóxi com areia de sílica, de endurecimento rápido, para enchimento de ancoragens. (material) | 0.200 | 945.01 | 189.00 |
| mo041 | h | Oficial de 1ª construção de obra civil. (mão de obra) | 3.682 | 1055.59 | 3886.68 |
| mo087 | h | Ajudante de construção de obra civil. (mão de obra) | 2.946 | 620.64 | 1828.41 |
| % | % | Custos directos complementares | 2 % | 1231847.44 | 24636.95 |
|  |  | Custos directos |  |  | 1256484.39 |
