# Estação depuradora biológica de águas residuais

- Propriedade do ficheiro: CYPE INGENIEROS, S.A.
- Formato: FIEBDC-3/2002
- Âmbito geográfico: Angola
- Moeda: AOA
- Custos indirectos: 3.00 %
- IVA: 18.00 %

## U Infra-estruturas no logradouro

### US Tratamento de águas residuais domésticas

#### USE Estações de tratamento de águas

**USE012** Ud Estação depuradora biológica de águas residuais, tecnologia VFL, capacidade para 20 a 50 utilizadores (população equivalente), carga média de matéria orgânica contaminante (DBO5) de 3 kg/dia e caudal máximo de água depurada de 7500 litros/dia.
Estação depuradora biológica de águas residuais, tecnologia VFL, capacidade para 20 a 50 utilizadores (população equivalente), carga média de matéria orgânica contaminante (DBO5) de 3 kg/dia e caudal máximo de água depurada de 7500 litros/dia, equipada com um reactor biológico tipo AT e dois compressores. Totalmente instalada e em funcionamento, sem incluir a escavação, a nivelação nem o enchimento do tardoz.
Inclui: Marcação. Colocação da estação depuradora. Ligação com as redes de abastecimento de água, de saneamento e eléctrica. Colocação em funcionamento.
Critério de medição de projecto: Número de unidades previstas, segundo documentação gráfica de Projecto.
Critério de medição de obra: Medir-se-á o número de unidades realmente executadas segundo especificações de Projecto.

| Código | Un | Descrição | Rendimento | Preço | Importância |
|---|---|---|---|---|---|
| mt46edb010i | Ud | Estação depuradora biológica de águas residuais, tecnologia VFL, capacidade para 20 a 50 utilizadores (população equivalente), carga média de matéria orgânica contaminante (DBO5) de 3 kg/dia e caudal máximo de água depurada de 7500 litros/dia, equipada com um reactor biológico tipo AT e dois compressores, segundo NP EN 12566-3. (material) | 1.000 | 2619128.79 | 2619128.79 |
| mq04cag010a | h | Camião com grua de carga máxima 6 t. (equipamento) | 0.586 | 6576.55 | 3853.86 |
| mo008 | h | Oficial de 1ª canalizador. (mão de obra) | 8.929 | 630.15 | 5626.61 |
| mo107 | h | Ajudante de canalizador. (mão de obra) | 8.929 | 357.20 | 3189.44 |
| mo003 | h | Oficial de 1ª electricista. (mão de obra) | 2.976 | 630.15 | 1875.33 |
| mo102 | h | Ajudante de electricista. (mão de obra) | 2.976 | 357.20 | 1063.03 |
| % | % | Custos directos complementares | 2 % | 2634737.06 | 52694.74 |
|  |  | Custos directos |  |  | 2687431.80 |
