# Estação depuradora biológica de águas residuais

- Propriedade do ficheiro: CYPE INGENIEROS, S.A.
- Formato: FIEBDC-3/2002
- Âmbito geográfico: Angola
- Moeda: AOA
- Custos indirectos: 3.00 %
- IVA: 18.00 %

## U Infra-estruturas no logradouro

### US Tratamento de águas residuais domésticas

#### USE Estações de tratamento de águas

**USE012** Ud Estação depuradora biológica de águas residuais, tecnologia VFL, capacidade para 5 a 15 utilizadores (população equivalente), carga média de matéria orgânica contaminante (DBO5) de 0,72 kg/dia e caudal máximo de água depurada de 1800 litros/dia.
Estação depuradora biológica de águas residuais, tecnologia VFL, capacidade para 5 a 15 utilizadores (população equivalente), carga média de matéria orgânica contaminante (DBO5) de 0,72 kg/dia e caudal máximo de água depurada de 1800 litros/dia, equipada com um reactor biológico tipo AT e um compressor. Totalmente instalada e em funcionamento, sem incluir a escavação, a nivelação nem o enchimento do tardoz.
Inclui: Marcação. Colocação da estação depuradora. Ligação com as redes de abastecimento de água, de saneamento e eléctrica. Colocação em funcionamento.
Critério de medição de projecto: Número de unidades previstas, segundo documentação gráfica de Projecto.
Critério de medição de obra: Medir-se-á o número de unidades realmente executadas segundo especificações de Projecto.

| Código | Un | Descrição | Rendimento | Preço | Importância |
|---|---|---|---|---|---|
| mt46edb010e | Ud | Estação depuradora biológica de águas residuais, tecnologia VFL, capacidade para 5 a 15 utilizadores (população equivalente), carga média de matéria orgânica contaminante (DBO5) de 0,72 kg/dia e caudal máximo de água depurada de 1800 litros/dia, equipada com um reactor biológico tipo AT e um compressor, segundo NP EN 12566-3. (material) | 1.000 | 897987.02 | 897987.02 |
| mo008 | h | Oficial de 1ª canalizador. (mão de obra) | 4.464 | 630.15 | 2812.99 |
| mo107 | h | Ajudante de canalizador. (mão de obra) | 4.464 | 357.20 | 1594.54 |
| mo003 | h | Oficial de 1ª electricista. (mão de obra) | 2.976 | 630.15 | 1875.33 |
| mo102 | h | Ajudante de electricista. (mão de obra) | 2.976 | 357.20 | 1063.03 |
| % | % | Custos directos complementares | 2 % | 905332.91 | 18106.66 |
|  |  | Custos directos |  |  | 923439.57 |
