# Reabilitação energética de cobertura plana não acessível

- Propriedade do ficheiro: CYPE INGENIEROS, S.A.
- Formato: FIEBDC-3/2002
- Âmbito geográfico: Angola
- Custos indirectos: 0.03 %
- IVA: 18.00 %

## Z Reabilitação energética

### ZH Paramentos horizontais: adição de isolamento térmico

#### ZHA Sistemas de isolamento pelo exterior de cobertura plana

**ZHA011** m² Reabilitação energética de cobertura plana não acessível, através da incorporação de isolamento termo-acústico pelo exterior da cobertura, formado por painel rígido de lã de rocha hidrofugada, Ixxo LC "ISOVER", segundo EN 13162, revestido numa das suas faces com betume asfáltico oxidado e filme de polipropileno termofusível, de 80 mm de espessura, fixado mecanicamente ao suporte; camada de protecção e impermeabilização monocamada colada, através de camada de betume modificado com elastómero SBS LBM(SBS)-50/G-FP (150R), com auto-protecção mineral.
Reabilitação energética de cobertura plana não acessível, uma vez limpo e reparado o suporte, através da incorporação de isolamento termo-acústico pelo exterior da cobertura, formado por painel rígido de lã de rocha hidrofugada, Ixxo LC "ISOVER", segundo EN 13162, revestido numa das suas faces com betume asfáltico oxidado e filme de polipropileno termofusível, de 80 mm de espessura, resistência térmica 1,95 m²°C/W, condutibilidade térmica 0,04 W/(m°C), fixado mecanicamente ao suporte; camada de protecção e impermeabilização monocamada colada, através de camada de betume modificado com elastómero SBS LBM(SBS)-50/G-FP (150R), com armadura de feltro de poliéster reforçado e estabilizado de 150 g/m², com auto-protecção mineral. Incluindo p/p de marcação, cortes, tratamento de pontes térmicas, fixações e limpeza.
Inclui: Revisão da superfície suporte na qual se realiza a fixação do isolamento de acordo com as exigências da técnica a utilizar. Corte, ajuste e colocação do isolamento com fixações mecânicas. Limpeza e preparação da superfície na qual será aplicada a lâmina asfáltica. Colocação da impermeabilização.
Critério de medição de projecto: Superfície medida segundo documentação gráfica de Projecto.
Critério de medição de obra: Medir-se-á a superfície realmente executada segundo especificações de Projecto.

| Código | Un | Descrição | Rendimento | Preço | Importância |
|---|---|---|---|---|---|
| mt16lri030p | m² | Painel rígido de lã de rocha hidrofugada, Ixxo LC "ISOVER", segundo EN 13162, revestido numa das suas faces com betume asfáltico oxidado e filme de polipropileno termofusível, de 80 mm de espessura, resistência térmica 1,95 m²°C/W, condutibilidade térmica 0,04 W/(m°C). (material) | 1.050 | 34.91 | 36.66 |
| mt16aaa020ag | Ud | Fixação mecânica para painéis isolantes de lã mineral, colocados directamente sobre a superfície suporte. (material) | 5.000 | 0.29 | 1.45 |
| mt14lga010c | m² | Camada de betume modificado com elastómero SBS LBM(SBS)-50/G-FP (150R), EN 13707, com armadura de feltro de poliéster reforçado e estabilizado de 150 g/m², com auto-protecção mineral. (material) | 1.100 | 10.74 | 11.81 |
| mo019 | h | Oficial de 1ª construção. (mão de obra) | 0.187 | 2.90 | 0.54 |
| mo072 | h | Ajudante de construção. (mão de obra) | 0.187 | 1.91 | 0.36 |
| % | % | Custos directos complementares | 2 % | 50.82 | 1.02 |
|  |  | Custos directos |  |  | 51.84 |
