# Enrocamento para base de massame

- Propriedade do ficheiro: CYPE Ingenieros S.A.
- Formato: FIEBDC-3/2016
- Programa: Gerador de preços para construção civil. CYPE Ingenieros, S.A.
- Data: 26/10/2024
- Âmbito geográfico: Angola
- Moeda: AOA
- Custos indirectos: 3 %
- IVA: 18 %

## A Acondicionamento do terreno

### AN Nivelação

#### ANE Enrocamento

**ANE010** m² Enrocamento para base de massame.
Enrocamento para base de massame de 20 cm de espessura, através de enchimento e espalhamento em camadas de espessura não superior a 20 cm de britas procedentes de pedreira de calcário de 40/80 mm; e posterior compactação através de equipamento manual com placa vibratória, sobre a base homogénea e nivelada.
Critérios considerados na determinação do preço da unidade de obra: O preço não inclui a execução do leito de pavimento.
Inclui: Transporte e descarga do material de enchimento ao local de trabalho. Espalhamento do material de enchimento em camadas de espessura uniforme. Humidificação ou secagem de cada camada. Compactação e nivelamento.
Critério de medição de projecto: Superfície medida segundo documentação gráfica de Projecto.
Critério de medição de obra: Medir-se-á a superfície realmente executada segundo especificações de Projecto.

| Código | Un | Descrição | Rendimento | Preço | Importância |
|---|---|---|---|---|---|
| mt01are010a | m³ | Brita de pedreira de pedra calcária, de 40 a 70 mm de diâmetro. (material) | 0.22 | 3150.05 | 693.011 |
| mq01pan010a | h | Pá carregadora sobre pneus de 120 kW/1,9 m³. (equipamento) | 0.013 | 12181.58 | 158.361 |
| mq02rod010d | h | Placa vibratória de condução manual, de 300 kg, largura de trabalho 70 cm, reversível. (equipamento) | 0.013 | 1934.88 | 25.153 |
| mq02cia020j | h | Camião cisterna, de 8 m³ de capacidade. (equipamento) | 0.013 | 32145.3 | 417.889 |
| mo113 | h | Operário não qualificado construção. (mão de obra) | 0.326 | 596.7 | 194.524 |
| % | % | Custos directos complementares | 2 % | 1488.938 | 29.779 |
|  |  | Custos directos |  |  | 1518.717 |

Resíduos:
- colocação: mt01are010a Brita de pedreira de pedra calcária, de 40 a 70 mm de diâmetro; factor de resíduo 0.00779798

## Recursos

**mt01are010a** m³ Brita de pedreira de pedra calcária, de 40 a 70 mm de diâmetro
Dados técnicos: Custo energético 146.250 MJ; Emissão de CO2 7.800 kg; Código LER 01 04 08; Massa do elemento 1950 kg; Volume 1.3 m3
