# Paralisação do equipamento completo para execução de microestacas

- Propriedade do ficheiro: CYPE Ingenieros S.A.
- Formato: FIEBDC-3/2016
- Programa: Gerador de preços para construção civil. CYPE Ingenieros, S.A.
- Data: 26/10/2024
- Âmbito geográfico: Angola
- Moeda: AOA
- Custos indirectos: 3 %
- IVA: 18 %

## C Fundações

### CP Profundas

#### CPM Microestacas

**CPM002** h Paralisação do equipamento completo para execução de microestacas.
Paralisação do equipamento completo para execução de microestacas, por causas alheias à empresa construtora, tais como falta de instruções, falta de prestações previstas, ou falhas de recepção nos materiais.
Critério de medição de projecto: Tempo estimado.
Critério de medição de obra: Amortização em forma de aluguer por horas, segundo as condições definidas no contrato subscrito com a empresa fornecedora.

| Código | Un | Descrição | Rendimento | Preço | Importância |
|---|---|---|---|---|---|
| mq03pva060a | Ud | Paralisação do equipamento completo na execução de microestacas, por causas alheias à empresa fornecedora. (equipamento) | 1 | 52070.52 | 52070.520 |
| % | % | Custos directos complementares | 2 % | 52070.520 | 1041.410 |
|  |  | Custos directos |  |  | 53111.930 |
