# Remoção de armário encastrado

- Propriedade do ficheiro: CYPE Ingenieros S.A.
- Formato: FIEBDC-3/2016
- Programa: Gerador de preços para construção civil. CYPE Ingenieros, S.A.
- Data: 26/10/2024
- Âmbito geográfico: Angola
- Moeda: AOA
- Custos indirectos: 3 %
- IVA: 18 %

## D Demolições

### DL Vãos

#### DLA Armários

**DLA010** m² Remoção de armário encastrado.
Remoção de armário encastrado de madeira, sem deteriorar o paramento ao qual está fixado, e carga manual para camião ou contentor.
Critérios considerados na determinação do preço da unidade de obra: O preço inclui a remoção das folhas, dos aros, das guarnições e das ferragens.
Inclui: Remoção do elemento. Remoção e armazenamento do material removido. Limpeza dos restos da obra. Carga manual do material removido e restos da obra para camião ou contentor.
Critério de medição de projecto: Superfície medida segundo documentação gráfica de Projecto.
Critério de medição de obra: Será medida a superfície realmente desmontada segundo especificações de Projecto.

| Código | Un | Descrição | Rendimento | Preço | Importância |
|---|---|---|---|---|---|
| mo113 | h | Operário não qualificado construção. (mão de obra) | 0.324 | 596.7 | 193.331 |
| mo112 | h | Operário especializado construção. (mão de obra) | 0.324 | 606.46 | 196.493 |
| % | % | Custos directos complementares | 2 % | 389.824 | 7.796 |
|  |  | Custos directos |  |  | 397.620 |

Resíduos:
- demolição: ruo170201 Madeira. (componente de resíduo); rendimento 35.137 kg; Código LER 17 02 01; Massa do elemento 1 kg; Volume 0.000909 m3
- demolição: ruo170203 Plástico. (componente de resíduo); rendimento 0.376 kg; Código LER 17 02 03; Massa do elemento 1 kg; Volume 0.001667 m3
- demolição: ruo170405 Ferro e aço. (componente de resíduo); rendimento 0.857 kg; Código LER 17 04 05; Massa do elemento 1 kg; Volume 0.000476 m3
