# Demolição de parede de placas de gesso laminado

- Propriedade do ficheiro: CYPE Ingenieros S.A.
- Formato: FIEBDC-3/2016
- Programa: Gerador de preços para construção civil. CYPE Ingenieros, S.A.
- Data: 26/10/2024
- Âmbito geográfico: Angola
- Moeda: AOA
- Custos indirectos: 3 %
- IVA: 18 %

## D Demolições

### DP Divisões e protecções

#### DPS Paredes divisórias de placas

**DPS010** m² Demolição de parede de placas de gesso laminado.
Demolição de parede de placas de gesso laminado (uma placa por face) instaladas sobre uma estrutura simples, com meios manuais, sem afectar a estabilidade dos elementos constructivos contiguos, e carga manual para camião ou contentor.
Critérios considerados na determinação do preço da unidade de obra: O preço inclui a desmontagem prévia das folhas da caixilharia.
Inclui: Demolição da estrutura e dos seus revestimentos. Fragmentação do entulho em peças manejáveis. Remoção e acumulação de entulho. Limpeza dos restos da obra. Carga manual de entulho para camião ou contentor.
Critério de medição de projecto: Superfície medida segundo documentação gráfica de Projecto.
Critério de medição de obra: Medir-se-á a superfície realmente demolida segundo especificações de Projecto.

| Código | Un | Descrição | Rendimento | Preço | Importância |
|---|---|---|---|---|---|
| mo113 | h | Operário não qualificado construção. (mão de obra) | 0.486 | 596.7 | 289.996 |
| % | % | Custos directos complementares | 2 % | 289.996 | 5.800 |
|  |  | Custos directos |  |  | 295.796 |

Resíduos:
- demolição: ruo170405 Ferro e aço. (componente de resíduo); rendimento 2.18 kg; Código LER 17 04 05; Massa do elemento 1 kg; Volume 0.000476 m3
- demolição: ruo170802 Materiais de construção à base de gesso não abrangidos em 17 08 01. (componente de resíduo); rendimento 25.45 kg; Código LER 17 08 02; Massa do elemento 1 kg; Volume 0.001 m3
- demolição: ruo170904 Mistura de resíduos de construção e demolição não abrangidos em 17 09 01, 17 09 02 e 17 09 03. (componente de resíduo); rendimento 0.269 kg; Código LER 17 09 04; Massa do elemento 1 kg; Volume 0.000667 m3
