# Placa de ancoragem de aço, com pernos soldados

- Propriedade do ficheiro: CYPE Ingenieros S.A.
- Formato: FIEBDC-3/2016
- Programa: Gerador de preços para construção civil. CYPE Ingenieros, S.A.
- Data: 06/11/2025
- Âmbito geográfico: Angola
- Moeda: AOA
- Custos indirectos: 3 %
- IVA: 18 %

## E Estruturas

### EA Metálicas

#### EAS Pilares

**EAS005** Ud Placa de ancoragem de aço, com pernos soldados.
Placa de ancoragem de aço EN 10025 S275JR em perfil plano, com furo central biselado, de 250x250 mm e espessura 12 mm, com 4 pernos soldados, de aço nervurado A400 NR de 12 mm de diâmetro e 50 cm de comprimento total.
Critérios considerados na determinação do preço da unidade de obra: O preço inclui os cortes, os desperdícios, a preparação de bordos, as chapas, as peças especiais e os elementos auxiliares de montagem.
Inclui: Limpeza e preparação do plano de apoio. Marcação dos eixos. Colocação e fixação provisória da placa. Aprumo e nivelamento.
Critério de medição de projecto: Número de unidades previstas, segundo documentação gráfica de Projecto.
Critério de medição de obra: Medir-se-á o número de unidades realmente executadas segundo especificações de Projecto.

| Código | Un | Descrição | Rendimento | Preço | Importância |
|---|---|---|---|---|---|
| mt07ala011k | kg | Placa de aço laminado EN 10025 S275JR, para aplicações estruturais. Trabalhada e montada em oficina, para colocar com ligações soldadas em obra. (material) | 5.888 | 564.11 | 3321.480 |
| mt07aco040b | kg | Armadura elaborada em fábrica com aço em varões nervurados, A400 NR, de vários diâmetros. (material) | 1.775 | 360 | 639.000 |
| mq08sol020 | h | Equipamentos e elementos auxiliares para soldadura eléctrica. (equipamento) | 0.017 | 925.7 | 15.737 |
| mo047 | h | Oficial de 1ª montador de estruturas metálicas. (mão de obra) | 0.48 | 1146.7 | 550.416 |
| mo094 | h | Ajudante de montador de estruturas metálicas. (mão de obra) | 0.48 | 673.79 | 323.419 |
| % | % | Custos directos complementares | 2 % | 4850.052 | 97.001 |
|  |  | Custos directos |  |  | 4947.053 |

Resíduos:
- colocação: mt07ala011k; factor de resíduo 0.0045
- colocação: mt07aco040b Armadura elaborada em fábrica com aço em varões nervurados, A400 NR, de vários diâmetros; factor de resíduo 0.0075

## Recursos

**mt07ala011k** kg Placa de aço laminado EN 10025 S275JR
Dados técnicos: Custo energético 14.060 MJ; Emissão de CO2 0.570 kg; Código LER 17 04 05; Massa do elemento 1 kg; Volume 0.000476 m3

**mt07aco040b** kg Armadura elaborada em fábrica com aço em varões nervurados, A400 NR, de vários diâmetros
Dados técnicos: Custo energético 12.720 MJ; Emissão de CO2 0.530 kg; Código LER 17 04 05; Massa do elemento 1 kg; Volume 0.000476 m3
