# Reparação de elemento de laje de madeira, através de prótese de argamassa à base de resina epóxi e armadura

- Propriedade do ficheiro: CYPE Ingenieros S.A.
- Formato: FIEBDC-3/2016
- Programa: Gerador de preços para construção civil. CYPE Ingenieros, S.A.
- Data: 26/10/2024
- Âmbito geográfico: Angola
- Moeda: AOA
- Custos indirectos: 3 %
- IVA: 18 %

## E Estruturas

### EM Madeira

#### EMY Reparações

**EMY230** Ud Reparação de elemento de laje de madeira, através de prótese de argamassa à base de resina epóxi e armadura.
Reparação de extremo de vigota de laje de madeira, eliminando a zona deteriorada e colocando uma prótese de 10x15x50 cm de argamassa fluida de presa rápida, de dois componentes à base de resina epóxi, armado com 4 varões nervurados de fibra de vidro reforçada com resina de poliéster, de 0,6 m de comprimento cada uma e 12 mm de diâmetro, ancorados à vigota com resina epóxi-acrilato, livre de estireno, de altas resistências, aplicada nos furos realizados na parte sã da madeira, com aplicação prévia de leitada da mesma argamassa epóxi na superfície da madeira. Montagem e desmontagem do sistema de cofragem da zona que requer a prótese. Montagem e desmontagem de escoramento.
Inclui: Instalação das escoras. Corte da zona danificada e saneamento. Execução dos furos na madeira sã. Montagem do sistema de cofragem. Vedação da cofragem. Colocação dos varões nervurados nos furos. Derramamento da argamassa. Enchimento dos furos com resina. Desmontagem do sistema de cofragem. Desmontagem e remoção das escoras. Remoção e acumulação de entulho. Carga de entulho para camião ou contentor.
Critério de medição de projecto: Número de unidades previstas, segundo documentação gráfica de Projecto.
Critério de medição de obra: Medir-se-á o número de unidades realmente executadas segundo especificações de Projecto.

| Código | Un | Descrição | Rendimento | Preço | Importância |
|---|---|---|---|---|---|
| mt08ema050b | m³ | Madeira para cofragem, de 26 mm de espessura. (material) | 0.006 | 72766.05 | 436.596 |
| mt08var050 | kg | Arame galvanizado para atar, de 1,30 mm de diâmetro. (material) | 0.1 | 283.51 | 28.351 |
| mt08var060 | kg | Pregos de aço de 20x100 mm. (material) | 0.05 | 1653.77 | 82.689 |
| mt08dba010d | l | Agente desmoldante, à base de óleos especiais, emulsionante em água, para cofragens metálicas, fenólicas ou de madeira. (material) | 0.03 | 340.99 | 10.230 |
| mt50spa050m | m³ | Pranchão de madeira de pinho, dimensões 20x7,2 cm. (material) | 0.001 | 542606.96 | 542.607 |
| mt50spa101 | kg | Pregos de aço. (material) | 0.053 | 2312.75 | 122.576 |
| mt50spa081a | Ud | Escora metálica telescópica, até 3 m de altura. (material) | 0.014 | 23785.75 | 333.001 |
| mt26reh100a | Ud | Cartucho de 380 ml de resina epóxi-acrilato, livre de estireno, de dois componentes, com dosificador e boca de mistura automática, para ancoragens estruturais verticais e horizontais. (material) | 0.585 | 18778.62 | 10985.493 |
| mt07cef010f | m | Varão nervurado de fibra de vidro reforçada com resina de poliéster, de 12 mm de diâmetro, com superfície areada como melhoria da aderência, para armadura e reforço estrutural. (material) | 2.4 | 1876.1 | 4502.640 |
| mt09reh321a | kg | Argamassa fluida de presa rápida, de dois componentes à base de resina epóxi, com endurecedor amínico, sem retracção, de elevada resistência mecânica, impermeável à água e com alta resistência aos agentes químicos, para ancoragens e enchimentos, segundo NP EN 1504-6. (material) | 12.75 | 1222.83 | 15591.083 |
| mq09sie010 | h | Motoserra a gasolina, de 50 cm de espada e 2 kW de potência. (equipamento) | 0.063 | 908.4 | 57.229 |
| mo020 | h | Oficial de 1ª construção. (mão de obra) | 1.131 | 1055.59 | 1193.872 |
| mo112 | h | Operário especializado construção. (mão de obra) | 0.646 | 606.46 | 391.773 |
| mo058 | h | Ajudante de carpinteiro. (mão de obra) | 0.349 | 624.48 | 217.944 |
| mo113 | h | Operário não qualificado construção. (mão de obra) | 0.349 | 596.7 | 208.248 |
| % | % | Custos directos complementares | 2 % | 34704.332 | 694.087 |
|  |  | Custos directos |  |  | 35398.419 |

Resíduos:
- colocação: mt08ema050b Madeira para cofragem, de 26 mm de espessura; factor de resíduo 1
- colocação: mt08var050 Arame galvanizado para atar, de 1,30 mm de diâmetro; factor de resíduo 0.0038
- colocação: mt08var060 Pregos de aço de 20x100 mm; factor de resíduo 0.0045
- colocação: mt08dba010d Agente desmoldante, à base de óleos especiais, emulsionante em água, para cofragens metálicas, fenólicas ou de madeira; factor de resíduo 0.07
- colocação: mt50spa050m Pranchão de madeira de pinho, dimensões 20x7,2 cm; factor de resíduo 1
- colocação: mt50spa101 Pregos de aço; factor de resíduo 0.0045
- colocação: mt50spa081a Escora metálica telescópica, até 3 m de altura; factor de resíduo 1
- colocação: mt26reh100a; factor de resíduo 0.03
- colocação: mt09reh321a; factor de resíduo 0.0063

## Recursos

**mt08ema050b** m³ Madeira para cofragem, de 26 mm de espessura
Dados técnicos: Custo energético 9339.000 MJ; Emissão de CO2 -127.875 kg; Código LER 17 02 01; Massa do elemento 68.75 kg; Volume 0.0625 m3

**mt08var050** kg Arame galvanizado para atar, de 1,30 mm de diâmetro
Dados técnicos: Custo energético 25.100 MJ; Emissão de CO2 2.560 kg; Código LER 17 04 05; Massa do elemento 1 kg; Volume 0.000476 m3

**mt08var060** kg Pregos de aço de 20x100 mm
Dados técnicos: Custo energético 9.830 MJ; Emissão de CO2 0.510 kg; Código LER 17 04 05; Massa do elemento 1 kg; Volume 0.000476 m3

**mt08dba010d** l Agente desmoldante, à base de óleos especiais, emulsionante em água, para cofragens metálicas, fenólicas ou de madeira
Dados técnicos: Custo energético 82.642 MJ; Emissão de CO2 4.474 kg; Código LER 17 09 04; Massa do elemento 0.932 kg; Volume 0.000621 m3
Resíduos:
- embalagem: re150104 Embalagens de metal. (componente de resíduo); rendimento 0.042 kg; Código LER 15 01 04; Massa do elemento 1 kg; Volume 0.001667 m3

**mt50spa050m** m³ Pranchão de madeira de pinho, dimensões 20x7,2 cm
Dados técnicos: Custo energético 78108.000 MJ; Emissão de CO2 -1069.500 kg; Código LER 17 02 01; Massa do elemento 575 kg; Volume 0.522727 m3

**mt50spa101** kg Pregos de aço
Dados técnicos: Custo energético 9.830 MJ; Emissão de CO2 0.510 kg; Código LER 17 04 05; Massa do elemento 1 kg; Volume 0.000476 m3

**mt50spa081a** Ud Escora metálica telescópica, até 3 m de altura
Dados técnicos: Custo energético 97.317 MJ; Emissão de CO2 5.049 kg; Código LER 17 04 05; Massa do elemento 9.9 kg; Volume 0.004714 m3

**mt26reh100a** Ud Cartucho de 380 ml de resina epóxi-acrilato
Dados técnicos: Custo energético 68.664 MJ; Emissão de CO2 2.832 kg; Código LER 17 09 04; Massa do elemento 0.57 kg; Volume 0.00038 m3
Resíduos:
- embalagem: re170203 Plástico. (componente de resíduo); rendimento 0.2 kg; Código LER 17 02 03; Massa do elemento 1 kg; Volume 0.001667 m3

**mt09reh321a** kg Argamassa fluida de presa rápida
Dados técnicos: Custo energético 7.294 MJ; Emissão de CO2 0.494 kg; Código LER 17 01 01; Massa do elemento 1 kg; Volume 0.000667 m3
Resíduos:
- embalagem: re150101 Embalagens de papel e cartão. (componente de resíduo); rendimento 0.014 kg; Código LER 15 01 01; Massa do elemento 1 kg; Volume 0.001333 m3
- embalagem: re170201 Madeira. (componente de resíduo); rendimento 0.001 kg; Código LER 17 02 01; Massa do elemento 1 kg; Volume 0.000909 m3
- embalagem: re170203 Plástico; rendimento 0.003 kg
