# Base contínua flutuante anti-vibração

- Propriedade do ficheiro: CYPE INGENIEROS, S.A.
- Formato: FIEBDC-3/2002
- Âmbito geográfico: Angola
- Moeda: AOA
- Custos indirectos: 3.00 %
- IVA: 18.00 %

**HBH020** Ud Base contínua flutuante anti-vibração, de betão armado, para apoio de maquinaria, de 150x100x16 cm, composta de betão C25/30 (XC1(P); D12; S3; Cl 0,4) fabricado em central, e betonagem com grua e malha electrossoldada AR42 100x300 mm de aço A500 EL, sobre uma lâmina de espuma de polietileno de alta densidade, de 3 mm de espessura, apoiada sobre painéis anti-vibração de fibra de vidro moldada com ligante sintético, de 50 mm de espessura.
Execução de base contínua flutuante anti-vibração, de betão armado, para apoio de maquinaria, de 150x100x16 cm, composta de betão C25/30 (XC1(P); D12; S3; Cl 0,4) fabricado em central, e betonagem com grua e malha electrossoldada AR42 100x300 mm de aço A500 EL, sobre uma lâmina de espuma de polietileno de alta densidade, de 3 mm de espessura, apoiada sobre painéis anti-vibração de fibra de vidro moldada com ligante sintético, de 50 mm de espessura. Incluindo camada separadora de filme de polietileno de 0,05 mm de espessura, cofragem perimetral de tijolo cerâmico furado e cura do betão.
Inclui: Marcação e traçado da base. Colocação do filme de polietileno. Colocação e fixação da cofragem perimetral. Colocação do painel anti-vibração. Colocação da lâmina anti-impacto. Colocação das armaduras com separadores homologados. Betonagem e compactação do betão. Nivelamento da camada de compressão. Cura do betão.
Critério de medição de projecto: Número de unidades previstas, segundo documentação gráfica de Projecto.
Critério de medição de obra: Medir-se-á o número de unidades realmente executadas segundo especificações de Projecto.

| Código | Un | Descrição | Rendimento | Preço | Importância |
|---|---|---|---|---|---|
| mt16png010a | m² | Filme de polietileno de 0,05 mm de espessura e 46 g/m² de massa superficial. (material) | 1.575 | 39.37 | 62.01 |
| mt04lvc010h | Ud | Tijolo cerâmico furado duplo, para revestir, 33x16x9 cm, segundo NP EN 771-1. (material) | 14.706 | 29.28 | 430.59 |
| mt08aaa010a | m³ | Água. (material) | 0.004 | 211.49 | 0.85 |
| mt09mif010ca | t | Argamassa industrial para alvenaria, de cimento, cor cinzento, categoria M-5 (resistência à compressão 5 N/mm²), fornecida em sacos, segundo EN 998-2. (material) | 0.012 | 4547.02 | 54.56 |
| mt16pnc020a | m² | Lâmina de espuma de polietileno de alta densidade de 3 mm de espessura; proporcionando uma redução do nível global de pressão sonora a sons de percussão de 16 dB. (material) | 1.575 | 117.12 | 184.46 |
| mt16pnc010a | m | Fita viscoelástica autocolante com auto-protecção de alumínio, de 50 mm de largura e de 1,5 mm de espessura, para vedação de juntas. (material) | 0.158 | 208.78 | 32.99 |
| mt16avg070a | Ud | Painel anti-vibração de fibra de vidro moldada com ligante sintético, de 1150x550x50 mm e 2000 kg/cm² de carga máxima à compressão. (material) | 2.609 | 3208.09 | 8369.91 |
| mt07ame020ddc | m² | Malha electrossoldada AR42 100x300 mm, com arames longitudinais de 4,2 mm de diâmetro e arames transversais de 4,2 mm de diâmetro, aço A500 EL. (material) | 1.650 | 227.39 | 375.19 |
| mt10haf020fgngc | m³ | Betão C25/30 (XC1(P) D12; S3; Cl 0,4), fabricado em central, segundo NP EN 206-1. (material) | 0.264 | 19998.27 | 5279.54 |
| mo042 | h | Oficial de 1ª estruturista. (mão de obra) | 0.413 | 609.90 | 251.89 |
| mo089 | h | Ajudante de estruturista. (mão de obra) | 0.413 | 353.55 | 146.02 |
| mo020 | h | Oficial de 1ª construção. (mão de obra) | 0.466 | 580.76 | 270.63 |
| mo113 | h | Operário não qualificado construção. (mão de obra) | 0.233 | 322.11 | 75.05 |
| mo054 | h | Oficial de 1ª montador de isolamentos. (mão de obra) | 0.381 | 600.29 | 228.71 |
| mo101 | h | Ajudante de montador de isolamentos. (mão de obra) | 0.191 | 336.74 | 64.32 |
| % | % | Custos directos complementares | 2 % | 15826.72 | 316.53 |
|  |  | Custos directos |  |  | 16143.25 |
