# Esquentador eléctrico instantâneo

- Propriedade do ficheiro: CYPE Ingenieros S.A.
- Formato: FIEBDC-3/2016
- Programa: Gerador de preços para construção civil. CYPE Ingenieros, S.A.
- Data: 21/12/2023
- Âmbito geográfico: Angola
- Moeda: AOA
- Custos indirectos: 3 %
- IVA: 18 %

## I Instalações

### IC Aquecimento, arrefecimento, climatização e A.Q.S.

#### ICA Água quente

**ICA020** Ud Esquentador eléctrico instantâneo.
Esquentador eléctrico instantâneo para o serviço de A.Q.S., mural vertical, potência 18 kW, caudal 9,8 l/min, ajuste automático da temperatura da água em função do caudal, eficiência energética classe A, perfil de consumo S, alimentação monofásica (230V/50Hz), de 472x236x136 mm. Inclusive suporte e ancoragens de fixação, válvulas de corte de esfera e tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38cej010fb | Ud | Esquentador eléctrico instantâneo para o serviço de A.Q.S., mural vertical, potência 18 kW, caudal 9,8 l/min, ajuste automático da temperatura da água em função do caudal, eficiência energética classe A, perfil de consumo S, alimentação monofásica (230V/50Hz), de 472x236x136 mm. (material) | 1 | 501300.14 | 501300.140 |
| mt38tew010a | Ud | Tubo de ligação flexível de 20 cm e 1/2" de diâmetro. (material) | 2 | 6722.66 | 13445.320 |
| mt37sve010b | Ud | Válvula de esfera de latão niquelado para enroscar de 1/2". (material) | 2 | 4157.12 | 8314.240 |
| mt38www011 | Ud | Material auxiliar para instalações de A.Q.S. (material) | 1 | 1218.48 | 1218.480 |
| mo008 | h | Oficial de 1ª canalizador. (mão de obra) | 0.985 | 992.81 | 977.918 |
| mo107 | h | Ajudante de canalizador. (mão de obra) | 0.985 | 567.06 | 558.554 |
| % | % | Custos directos complementares | 2 % | 525814.652 | 10516.293 |
|  |  | Custos directos |  |  | 536330.945 |

## Recursos

**mt38cej010fb** Ud Esquentador eléctrico instantâneo para o serviço de A.Q.S
Dados técnicos: Custo energético 368.345 MJ; Emissão de CO2 26.093 kg
Resíduos:
- embalagem: re150101 Embalagens de papel e cartão. (componente de resíduo); rendimento 1.532 kg; Código LER 15 01 01; Massa do elemento 1 kg; Volume 0.001333 m3

**mt37sve010b** Ud Válvula de esfera de latão niquelado para enroscar de 1/2"
Dados técnicos: Custo energético 509.569 MJ; Emissão de CO2 34.281 kg
Resíduos:
- embalagem: re150101 Embalagens de papel e cartão; rendimento 0.072 kg
