# Ventilador de impulso

- Propriedade do ficheiro: CYPE Ingenieros S.A.
- Formato: FIEBDC-3/2016
- Programa: Gerador de preços para construção civil. CYPE Ingenieros, S.A.
- Data: 17/04/2024
- Âmbito geográfico: Angola
- Moeda: AOA
- Custos indirectos: 3 %
- IVA: 18 %

## I Instalações

### IC Aquecimento, arrefecimento, climatização e A.Q.S.

#### ICR Sistemas de condução de ar

**ICR005** Ud Ventilador de impulso.
Ventilador helicoidal tubular de impulso com hélice reversível de alumínio, motor de uma velocidade para alimentação trifásica a 400 V e 50 Hz de frequência, virola de aço galvanizado a quente, dois suportes de pé, dois silenciadores cilíndricos, duas grelhas de protecção e caixa de bornes exterior, de 2790 r.p.m., potência absorvida 0,75 kW, caudal máximo 4500 m³/h, nível de pressão sonora 71 dBA, para trabalhar imerso a 400°C durante duas horas, segundo EN 12101-3. Inclusive acessórios e elementos de fixação.
Inclui: Marcação. Colocação e fixação. Ligação e verificação do seu correcto funcionamento.
Critério de medição de projecto: Número de unidades previstas, segundo documentação gráfica de Projecto.
Critério de medição de obra: Medir-se-á o número de unidades realmente executadas segundo especificações de Projecto.

| Código | Un | Descrição | Rendimento | Preço | Importância |
|---|---|---|---|---|---|
| mt42vsp340aa | Ud | Ventilador helicoidal tubular de impulso com hélice reversível de alumínio, motor de uma velocidade para alimentação trifásica a 400 V e 50 Hz de frequência, virola de aço galvanizado a quente, dois suportes de pé, dois silenciadores cilíndricos, duas grelhas de protecção e caixa de bornes exterior, de 2790 r.p.m., potência absorvida 0,75 kW, caudal máximo 4500 m³/h, nível de pressão sonora 71 dBA, para trabalhar imerso a 400°C durante duas horas, segundo EN 12101-3. (material) | 1 | 4444920.78 | 4444920.780 |
| mt42vsp950a | Ud | Acessórios e elementos de fixação de ventilador helicoidal tubular de impulso. (material) | 1 | 206811.64 | 206811.640 |
| mo011 | h | Oficial de 1ª montador. (mão de obra) | 5.671 | 1057.3 | 5995.948 |
| mo080 | h | Ajudante de montador. (mão de obra) | 5.671 | 604.97 | 3430.785 |
| % | % | Custos directos complementares | 2 % | 4661159.153 | 93223.183 |
|  |  | Custos directos |  |  | 4754382.336 |

## Recursos

**mt42vsp340aa** Ud Ventilador helicoidal tubular de impulso com hélice reversível de alumínio
Dados técnicos: Custo energético 2840.875 MJ; Emissão de CO2 241.101 kg
Resíduos:
- embalagem: re150101 Embalagens de papel e cartão. (componente de resíduo); rendimento 1.584 kg; Código LER 15 01 01; Massa do elemento 1 kg; Volume 0.001333 m3
