# Peça para conduta circular

- Propriedade do ficheiro: CYPE Ingenieros S.A.
- Formato: FIEBDC-3/2016
- Programa: Gerador de preços para construção civil. CYPE Ingenieros, S.A.
- Data: 17/04/2024
- Âmbito geográfico: Angola
- Moeda: AOA
- Custos indirectos: 3 %
- IVA: 18 %

## I Instalações

### IC Aquecimento, arrefecimento, climatização e A.Q.S.

#### ICR Sistemas de condução de ar

**ICR016** Ud Peça para conduta circular.
Curva 30° para conduta circular de aço galvanizado, de 80 mm de diâmetro.
Inclui: Colocação e fixação das peças especiais pré-fabricadas à rede de condutas.
Critério de medição de projecto: Número de unidades previstas, segundo documentação gráfica de Projecto.
Critério de medição de obra: Medir-se-á o número de unidades realmente executadas segundo especificações de Projecto.

| Código | Un | Descrição | Rendimento | Preço | Importância |
|---|---|---|---|---|---|
| mt42con218aaa | Ud | Curva 30° para conduta circular de aço galvanizado, de 80 mm de diâmetro. (material) | 1 | 7252.94 | 7252.940 |
| mo013 | h | Oficial de 1ª montador de condutas de chapa metálica. (mão de obra) | 0.142 | 1057.3 | 150.137 |
| mo084 | h | Ajudante de montador de condutas de chapa metálica. (mão de obra) | 0.142 | 604.97 | 85.906 |
| % | % | Custos directos complementares | 2 % | 7488.983 | 149.780 |
|  |  | Custos directos |  |  | 7638.763 |
