# Peça com juntas de EPDM para conduta circular

- Propriedade do ficheiro: CYPE Ingenieros S.A.
- Formato: FIEBDC-3/2016
- Programa: Gerador de preços para construção civil. CYPE Ingenieros, S.A.
- Data: 17/04/2024
- Âmbito geográfico: Angola
- Moeda: AOA
- Custos indirectos: 3 %
- IVA: 18 %

## I Instalações

### IC Aquecimento, arrefecimento, climatização e A.Q.S.

#### ICR Sistemas de condução de ar

**ICR017** Ud Peça com juntas de EPDM para conduta circular.
Curva 30° com juntas de EPDM de duplo lábio, para conduta circular de aço galvanizado, de 125 mm de diâmetro.
Inclui: Colocação e fixação das peças especiais pré-fabricadas à rede de condutas.
Critério de medição de projecto: Número de unidades previstas, segundo documentação gráfica de Projecto.
Critério de medição de obra: Medir-se-á o número de unidades realmente executadas segundo especificações de Projecto.

| Código | Un | Descrição | Rendimento | Preço | Importância |
|---|---|---|---|---|---|
| mt42cos218abb | Ud | Curva 30° com juntas de EPDM de duplo lábio, para conduta circular de aço galvanizado, de 125 mm de diâmetro, estanquidade ao ar classe D, segundo NP EN 12237. (material) | 1 | 18787.85 | 18787.850 |
| mo013 | h | Oficial de 1ª montador de condutas de chapa metálica. (mão de obra) | 0.071 | 1057.3 | 75.068 |
| mo084 | h | Ajudante de montador de condutas de chapa metálica. (mão de obra) | 0.071 | 604.97 | 42.953 |
| % | % | Custos directos complementares | 2 % | 18905.871 | 378.117 |
|  |  | Custos directos |  |  | 19283.988 |
