# Conduta de chapa galvanizada

- Propriedade do ficheiro: CYPE Ingenieros S.A.
- Formato: FIEBDC-3/2016
- Programa: Gerador de preços para construção civil. CYPE Ingenieros, S.A.
- Data: 17/04/2024
- Âmbito geográfico: Angola
- Moeda: AOA
- Custos indirectos: 3 %
- IVA: 18 %

## I Instalações

### IC Aquecimento, arrefecimento, climatização e A.Q.S.

#### ICR Sistemas de condução de ar

**ICR020** m² Conduta de chapa galvanizada.
Rede de condutas de distribuição de ar para climatização, constituída por condutas de chapa galvanizada de 0,6 mm de espessura e juntas transversais com bainha deslizante tipo baioneta. Incluindo embocaduras, derivações, acessórios de montagem, elementos de fixação e peças especiais.
Inclui: Marcação do traçado das condutas. Marcação e posterior ancoragem dos suportes das condutas. Montagem e fixação de condutas. Verificação do seu correcto funcionamento.
Critério de medição de projecto: Superfície projectada, segundo documentação gráfica de Projecto, calculada como produto do perímetro pelo comprimento do tramo, medido entre os eixos dos elementos ou dos pontos a ligar, sem descontar as peças especiais.
Critério de medição de obra: Medir-se-á a superfície realmente executada segundo especificações de Projecto.

| Código | Un | Descrição | Rendimento | Preço | Importância |
|---|---|---|---|---|---|
| mt42con115a | Ud | Repercussão, por m², de material auxiliar para fixação à obra de condutas autoportantes para a distribuição de ar em ventilação e climatização. (material) | 1 | 1492.8 | 1492.800 |
| mt42con110a | m² | Chapa galvanizada de 0,6 mm de espessura, e juntas transversais com bainha deslizante tipo baioneta, para a formação de condutas autoportantes para a distribuição de ar em ventilação e climatização. (material) | 1.05 | 9951.99 | 10449.590 |
| mo013 | h | Oficial de 1ª montador de condutas de chapa metálica. (mão de obra) | 0.567 | 1057.3 | 599.489 |
| mo084 | h | Ajudante de montador de condutas de chapa metálica. (mão de obra) | 0.567 | 604.97 | 343.018 |
| % | % | Custos directos complementares | 2 % | 12884.897 | 257.698 |
|  |  | Custos directos |  |  | 13142.595 |

Resíduos:
- colocação: mt42con110a; factor de resíduo 0.0186763

## Recursos

**mt42con110a** m² Chapa galvanizada de 0,6 mm de espessura
Dados técnicos: Custo energético 48.052 MJ; Emissão de CO2 2.488 kg; Código LER 17 04 05; Massa do elemento 4.68 kg; Volume 0.002229 m3
Resíduos:
- embalagem: re170203 Plástico. (componente de resíduo); rendimento 0.021 kg; Código LER 17 02 03; Massa do elemento 1 kg; Volume 0.001667 m3
