# Grelha de retorno

- Propriedade do ficheiro: CYPE Ingenieros S.A.
- Formato: FIEBDC-3/2016
- Programa: Gerador de preços para construção civil. CYPE Ingenieros, S.A.
- Data: 17/04/2024
- Âmbito geográfico: Angola
- Moeda: AOA
- Custos indirectos: 3 %
- IVA: 18 %

## I Instalações

### IC Aquecimento, arrefecimento, climatização e A.Q.S.

#### ICR Sistemas de condução de ar

**ICR050** Ud Grelha de retorno.
Grelha de retorno, de alumínio extrudido, anodizado cor natural E6-C-0, com lâminas horizontais reguláveis individualmente, de 625x125 mm, fixação oculta (com aro de montagem de chapa de aço galvanizado), montada na parede. Inclusive acessórios de montagem e elementos de fixação.
Inclui: Marcação. Montagem e fixação da grelha.
Critério de medição de projecto: Número de unidades previstas, segundo documentação gráfica de Projecto.
Critério de medição de obra: Medir-se-á o número de unidades realmente executadas segundo especificações de Projecto.

| Código | Un | Descrição | Rendimento | Preço | Importância |
|---|---|---|---|---|---|
| mt42trx010aae | Ud | Grelha de retorno, de alumínio extrudido, anodizado cor natural E6-C-0, com lâminas horizontais reguláveis individualmente, de 625x125 mm, fixação oculta (com aro de montagem de chapa de aço galvanizado). (material) | 1 | 54756.72 | 54756.720 |
| mo005 | h | Oficial de 1ª instalador de ar condicionado. (mão de obra) | 0.323 | 1057.3 | 341.508 |
| mo104 | h | Ajudante de instalador de ar condicionado. (mão de obra) | 0.323 | 603.82 | 195.034 |
| % | % | Custos directos complementares | 2 % | 55293.262 | 1105.865 |
|  |  | Custos directos |  |  | 56399.127 |

## Recursos

**mt42trx010aae** Ud Grelha de retorno
Dados técnicos: Custo energético 52.307 MJ; Emissão de CO2 3.732 kg
Resíduos:
- embalagem: re150101 Embalagens de papel e cartão. (componente de resíduo); rendimento 0.098 kg; Código LER 15 01 01; Massa do elemento 1 kg; Volume 0.001333 m3
- embalagem: re170203 Plástico. (componente de resíduo); rendimento 0.049 kg; Código LER 17 02 03; Massa do elemento 1 kg; Volume 0.001667 m3
