# Recuperador de calor e humidade ar-ar, com bateria de água. Instalação em solo

- Propriedade do ficheiro: CYPE Ingenieros S.A.
- Formato: FIEBDC-3/2016
- Programa: Gerador de preços para construção civil. CYPE Ingenieros, S.A.
- Data: 17/04/2024
- Âmbito geográfico: Angola
- Moeda: AOA
- Custos indirectos: 3 %
- IVA: 18 %

## I Instalações

### IC Aquecimento, arrefecimento, climatização e A.Q.S.

#### ICR Sistemas de condução de ar

**ICR107** Ud Recuperador de calor e humidade ar-ar, com bateria de água. Instalação em solo.
Recuperador de calor e humidade ar-ar, caudal de ar nominal 1200 m³/h, dimensões 1190x1690x700 mm, peso 350 kg, pressão estática de ar nominal 250 Pa, pressão sonora a 1 m 2,6 dBA, alimentação monofásica a 230 V, eficiência de recuperação frigorífica em condições húmidas 80,6%, potência frigorífica recuperada 3,06 kW (temperatura do ar exterior 32°C com humidade relativa de 50% e temperatura ambiente 26°C com humidade relativa de 50%), eficiência de recuperação calorífica em condições húmidas 80,2%, potência calorífica recuperada 14,9 kW (temperatura do ar exterior -10°C com humidade relativa de 90% e temperatura ambiente 22°C com humidade relativa de 50%), com permutador rotativo entálpico de liga de alumínio com tratamento higroscópico, ventiladores de aspiração individual com pás recuadas acoplados directamente a motores electrónicos tipo EC Inverter, bypass com motor de accionamento da comporta por correia para alteração de modo de operação de recuperação a free-cooling, estrutura de perfis de alumínio extrudido, painéis de fecho de aço pré-pintado RAL 9002, de 42 mm de espessura, tipo sandwich, com juntas de estanquidade especiais e isolamento de lã mineral, filtro de ar classe F7 na entrada de ar exterior, filtro de ar classe F7 na saída de ar ao exterior, filtro de ar classe M5 no retorno de ar do interior, pressostatos diferenciais para os filtros, acesso aos ventiladores e aos filtros de ar através dos painéis de inspecção, possibilidade de acesso lateral aos filtros, quadro eléctrico no interior da unidade e controlo remoto para a regulação da ventilação e da temperatura, para a supervisão do estado dos filtros de ar, programação semanal, gestão das funções de descongelação e anti-gelo para o módulo opcional com bateria de água e integração com BMS através de protocolo de comunicação Modbus e bus de comunicação RS-485, com módulo com bateria de água, para aquecimento e arrefecimento, potência frigorífica total 45,3 kW, potência frigorífica sensível 25,4 kW, potência calorífica 44,9 kW. Instalação em solo.
Inclui: Marcação. Colocação e fixação. Ligação com a rede eléctrica. Ligação com a rede de abastecimento de água. Verificação do seu correcto funcionamento.
Critério de medição de projecto: Número de unidades previstas, segundo documentação gráfica de Projecto.
Critério de medição de obra: Medir-se-á o número de unidades realmente executadas segundo especificações de Projecto.

| Código | Un | Descrição | Rendimento | Preço | Importância |
|---|---|---|---|---|---|
| mt42lmf030a | Ud | Recuperador de calor e humidade ar-ar, caudal de ar nominal 1200 m³/h, dimensões 1190x1690x700 mm, peso 350 kg, pressão estática de ar nominal 250 Pa, pressão sonora a 1 m 2,6 dBA, alimentação monofásica a 230 V, eficiência de recuperação frigorífica em condições húmidas 80,6%, potência frigorífica recuperada 3,06 kW (temperatura do ar exterior 32°C com humidade relativa de 50% e temperatura ambiente 26°C com humidade relativa de 50%), eficiência de recuperação calorífica em condições húmidas 80,2%, potência calorífica recuperada 14,9 kW (temperatura do ar exterior -10°C com humidade relativa de 90% e temperatura ambiente 22°C com humidade relativa de 50%), com permutador rotativo entálpico de liga de alumínio com tratamento higroscópico, ventiladores de aspiração individual com pás recuadas acoplados directamente a motores electrónicos tipo EC Inverter, bypass com motor de accionamento da comporta por correia para alteração de modo de operação de recuperação a free-cooling, estrutura de perfis de alumínio extrudido, painéis de fecho de aço pré-pintado RAL 9002, de 42 mm de espessura, tipo sandwich, com juntas de estanquidade especiais e isolamento de lã mineral, filtro de ar classe F7 na entrada de ar exterior, filtro de ar classe F7 na saída de ar ao exterior, filtro de ar classe M5 no retorno de ar do interior, pressostatos diferenciais para os filtros, acesso aos ventiladores e aos filtros de ar através dos painéis de inspecção, possibilidade de acesso lateral aos filtros, quadro eléctrico no interior da unidade e controlo remoto para a regulação da ventilação e da temperatura, para a supervisão do estado dos filtros de ar, programação semanal, gestão das funções de descongelação e anti-gelo para o módulo opcional com bateria de água e integração com BMS através de protocolo de comunicação Modbus e bus de comunicação RS-485. (material) | 1 | 17624552.469999999 | 17624552.470 |
| mt42lmf515a | Ud | Módulo com bateria de água, para aquecimento e arrefecimento, potência frigorífica total 45,3 kW, potência frigorífica sensível 25,4 kW, potência calorífica 44,9 kW, com válvula motorizada de 3 vias, modulante. (material) | 1 | 3361915.55 | 3361915.550 |
| mo005 | h | Oficial de 1ª instalador de ar condicionado. (mão de obra) | 2.41 | 1057.3 | 2548.093 |
| mo104 | h | Ajudante de instalador de ar condicionado. (mão de obra) | 2.41 | 603.82 | 1455.206 |
| % | % | Custos directos complementares | 2 % | 20990471.319 | 419809.426 |
|  |  | Custos directos |  |  | 21410280.745 |

## Recursos

**mt42lmf030a** Ud Recuperador de calor e humidade ar-ar
Dados técnicos: Custo energético 20524.107 MJ; Emissão de CO2 767.447 kg
Resíduos:
- embalagem: re150101 Embalagens de papel e cartão. (componente de resíduo); rendimento 2.143 kg; Código LER 15 01 01; Massa do elemento 1 kg; Volume 0.001333 m3
