# Recuperador de calor ar-ar. Instalação mural

- Propriedade do ficheiro: CYPE Ingenieros S.A.
- Formato: FIEBDC-3/2016
- Programa: Gerador de preços para construção civil. CYPE Ingenieros, S.A.
- Data: 17/04/2024
- Âmbito geográfico: Angola
- Moeda: AOA
- Custos indirectos: 3 %
- IVA: 18 %

## I Instalações

### IC Aquecimento, arrefecimento, climatização e A.Q.S.

#### ICR Sistemas de condução de ar

**ICR120** Ud Recuperador de calor ar-ar. Instalação mural.
Recuperador de calor ar-ar, instalação mural, caudal de ar máximo 240 m³/h, pressão estática a caudal de ar máximo 180 Pa, pressão sonora a 1 m 48 dBA, eficiência de recuperação calorífica 87%, dimensões 885x595x631 mm, peso 41 kg, alimentação monofásica a 230 V, com certificação Passivhaus, permutador de fluxo cruzado, diâmetro interior das condutas 180 mm, ventiladores de alta eficiência, filtros de ar (tipo G4 na saída e tipo F7 na entrada), bypass com servomotor para alteração de modo de operação de recuperação a free-cooling e comando integrado com ecrã para a gestão do funcionamento do sistema em função do nível de humidade medido internamente. Instalação mural.
Inclui: Marcação. Colocação e fixação. Ligação e verificação do seu correcto funcionamento.
Critério de medição de projecto: Número de unidades previstas, segundo documentação gráfica de Projecto.
Critério de medição de obra: Medir-se-á o número de unidades realmente executadas segundo especificações de Projecto.

| Código | Un | Descrição | Rendimento | Preço | Importância |
|---|---|---|---|---|---|
| mt42vai201a | Ud | Recuperador de calor ar-ar, instalação mural, caudal de ar máximo 240 m³/h, pressão estática a caudal de ar máximo 180 Pa, pressão sonora a 1 m 48 dBA, eficiência de recuperação calorífica 87%, dimensões 885x595x631 mm, peso 41 kg, alimentação monofásica a 230 V, com certificação Passivhaus, permutador de fluxo cruzado, diâmetro interior das condutas 180 mm, ventiladores de alta eficiência, filtros de ar (tipo G4 na saída e tipo F7 na entrada), bypass com servomotor para alteração de modo de operação de recuperação a free-cooling e comando integrado com ecrã para a gestão do funcionamento do sistema em função do nível de humidade medido internamente. (material) | 1 | 3373508.36 | 3373508.360 |
| mo005 | h | Oficial de 1ª instalador de ar condicionado. (mão de obra) | 0.851 | 1057.3 | 899.762 |
| mo104 | h | Ajudante de instalador de ar condicionado. (mão de obra) | 0.851 | 603.82 | 513.851 |
| % | % | Custos directos complementares | 2 % | 3374921.973 | 67498.439 |
|  |  | Custos directos |  |  | 3442420.412 |

## Recursos

**mt42vai201a** Ud Recuperador de calor ar-ar
Dados técnicos: Custo energético 2162.698 MJ; Emissão de CO2 74.679 kg
Resíduos:
- embalagem: re150101 Embalagens de papel e cartão. (componente de resíduo); rendimento 2.143 kg; Código LER 15 01 01; Massa do elemento 1 kg; Volume 0.001333 m3
