# Colector em sala técnica

- Propriedade do ficheiro: CYPE Ingenieros S.A.
- Formato: FIEBDC-3/2016
- Programa: Gerador de preços para construção civil. CYPE Ingenieros, S.A.
- Data: 17/04/2024
- Âmbito geográfico: Angola
- Moeda: AOA
- Custos indirectos: 3 %
- IVA: 18 %

## I Instalações

### IC Aquecimento, arrefecimento, climatização e A.Q.S.

#### ICU Geotermia

**ICU030** m Colector em sala técnica.
Colector modular de plástico reforçado com fibra de vidro, de 40 mm de diâmetro interior, com ligações principais de 1 1/4" de diâmetro, para 2 circuitos, composto por módulo de impulsão, módulo de retorno, purgador manual de ar, válvula de corte para cada circuito secundário no módulo de impulsão e caudalímetro para cada circuito secundário no módulo de retorno, de 4,2 kg, pressão de trabalho 6 bar, pressão máxima 10 bar, para colocação na sala técnica, com conjunto de suportes e abraçadeiras, válvulas de corte de esfera, adaptadores 50 mm x 1 1/4", para as ligações de alimentação do colector, adaptadores 32 mm x 1" para as ligações de distribuição do colector e termómetros com manómetro, instalados no módulo de impulsão e no módulo de retorno do colector. Totalmente montado, ligado e testado.
Inclui: Marcação da localização do colector. Colocação do colector. Ligação de todos os circuitos.
Critério de medição de projecto: Número de unidades previstas, segundo documentação gráfica de Projecto.
Critério de medição de obra: Medir-se-á o número de unidades realmente executadas segundo especificações de Projecto.

| Código | Un | Descrição | Rendimento | Preço | Importância |
|---|---|---|---|---|---|
| mt38cge020a | Ud | Conjunto de suportes e abraçadeiras para colector de 40 mm de diâmetro interior, incluindo parafusos e material diverso para fixação à parede. (material) | 1 | 35670.19 | 35670.190 |
| mt38cge010a | Ud | Colector modular de plástico reforçado com fibra de vidro, de 40 mm de diâmetro interior, com ligações principais de 1 1/4" de diâmetro, para 2 circuitos, composto por módulo de impulsão, módulo de retorno, purgador manual de ar, válvula de corte para cada circuito secundário no módulo de impulsão e caudalímetro para cada circuito secundário no módulo de retorno, de 4,2 kg, pressão de trabalho 6 bar, pressão máxima 10 bar. (material) | 1 | 197375.06 | 197375.060 |
| mt38cge040d | Ud | Adaptador com ligação roscada de 1 1/4" de diâmetro macho e ligação para ligação à compressão de 50x4,6 mm de diâmetro. (material) | 2 | 14178.9 | 28357.800 |
| mt38cge040a | Ud | Adaptador com ligação roscada de 1" de diâmetro macho e ligação para ligação à compressão de 32x2,9 mm de diâmetro. (material) | 4 | 6527.64 | 26110.560 |
| mt38cge030a | Ud | Válvula de corte de esfera com ligações de 1 1/4" de diâmetro. (material) | 2 | 19024.1 | 38048.200 |
| mt38cge050a | Ud | Termómetro com manómetro, escala de medição de temperatura de -20 a 60°C, escala de medição de pressão de 0 a 6 bar, com ligação roscada de 1/2". (material) | 2 | 38048.2 | 76096.400 |
| mo004 | h | Oficial de 1ª instalador de aquecimento. (mão de obra) | 1.675 | 1057.3 | 1770.978 |
| mo103 | h | Ajudante de instalador de aquecimento. (mão de obra) | 1.675 | 603.82 | 1011.399 |
| % | % | Custos directos complementares | 2 % | 404440.587 | 8088.812 |
|  |  | Custos directos |  |  | 412529.399 |
