# Sistema de alimentação ininterrupta (SAI)

- Propriedade do ficheiro: CYPE Ingenieros S.A.
- Formato: FIEBDC-3/2016
- Programa: Gerador de preços para construção civil. CYPE Ingenieros, S.A.
- Data: 26/10/2024
- Âmbito geográfico: Angola
- Moeda: AOA
- Custos indirectos: 3 %
- IVA: 18 %

## I Instalações

### IE Eléctricas

#### IEA Sistemas de alimentação

**IEA010** Ud Sistema de alimentação ininterrupta (SAI).
Sistema de alimentação ininterrupta Off-Line, de 0,4 kVA de potência, para alimentação monofásica, composto por rectificador de corrente e carregador de bateria, bateria, inversor estático electrónico, supervisor de rede e comutador. Inclusive acessórios necessários para a sua correcta instalação.
Inclui: Montagem e fixação. Ligação e colocação em funcionamento.
Critério de medição de projecto: Número de unidades previstas, segundo documentação gráfica de Projecto.
Critério de medição de obra: Medir-se-á o número de unidades realmente executadas segundo especificações de Projecto.

| Código | Un | Descrição | Rendimento | Preço | Importância |
|---|---|---|---|---|---|
| mt35sai010aa | Ud | Sistema de alimentação ininterrupta Off-Line, de 0,4 kVA de potência, para alimentação monofásica, composto por rectificador de corrente e carregador de bateria, bateria, inversor estático electrónico, supervisor de rede e comutador. (material) | 1 | 329554.66 | 329554.660 |
| mo003 | h | Oficial de 1ª electricista. (mão de obra) | 1.449 | 1084.69 | 1571.716 |
| mo102 | h | Ajudante de electricista. (mão de obra) | 1.449 | 619.46 | 897.598 |
| % | % | Custos directos complementares | 2 % | 332023.974 | 6640.479 |
|  |  | Custos directos |  |  | 338664.453 |
